# Regulador de gasos liquats del petroli (GLP)

- Propietat de l'arxiu: CYPE INGENIEROS, S.A.
- Format: FIEBDC-3/2002
- Divisa: EUR
- Costos indirectes: 3.00 %
- IVA: 21.00 %

## I Instal·lacions

### IG Gasos combustibles

#### IGW Elements

**IGW005** U Regulador de gasos liquats del petroli (GLP).
Regulador de pressió amb vàlvula de seguretat per defecte de pressió de 25 mbar de pressió mínima i rearmament automàtic, de 8 kg/h de cabal nominal, de 25 a 400 mbar de pressió d'entrada i 37 mbar de pressió de sortida.
Inclou: Muntatge, connexionat i comprovació del seu correcte funcionament.
Criteri d'amidament de projecte: Nombre d'unitats previstes, segons documentació gràfica de Projecte.
Criteri de mesura d'obra: Es mesurarà el nombre d'unitats realment executades segons especificacions de Projecte.

| Codi | Ut | Descripció | Rendiment | Preu | Import |
|---|---|---|---|---|---|
| mt43acr135a | U | Regulador de pressió amb vàlvula de seguretat per defecte de pressió de 25 mbar de pressió mínima i rearmament automàtic, de 8 kg/h de cabal nominal, de 25 a 400 mbar de pressió d'entrada i 37 mbar de pressió de sortida. (material) | 1.000 | 18.61 | 18.61 |
| mo010 | h | Oficial 1ª instal·lador de gas. (mà d'obra) | 0.322 | 29.34 | 9.45 |
| mo109 | h | Ajudant instal·lador de gas. (mà d'obra) | 0.322 | 25.25 | 8.13 |
| % | % | Costos directes complementaris | 2 % | 36.19 | 0.72 |
|  |  | Costos directes |  |  | 36.91 |
