# Filtre retenidor de residus de gas

- Propietat de l'arxiu: CYPE INGENIEROS, S.A.
- Format: FIEBDC-3/2002
- Divisa: EUR
- Costos indirectes: 3.00 %
- IVA: 21.00 %

## I Instal·lacions

### IG Gasos combustibles

#### IGW Elements

**IGW025** U Filtre retenidor de residus de gas.
Filtre retenidor de residus de ferro colat, amb tamís d'acer inoxidable amb perforacions de 100 µm de diàmetre, amb brides de 1 1/2", PN=16 bar.
Inclou: Muntatge, connexionat i comprovació del seu correcte funcionament.
Criteri d'amidament de projecte: Nombre d'unitats previstes, segons documentació gràfica de Projecte.
Criteri de mesura d'obra: Es mesurarà el nombre d'unitats realment executades segons especificacions de Projecte.

| Codi | Ut | Descripció | Rendiment | Preu | Import |
|---|---|---|---|---|---|
| mt43acf030e | U | Filtre retenidor de residus de ferro colat, amb tamís d'acer inoxidable amb perforacions de 100 µm de diàmetre, amb brides de 1 1/2", PN=16 bar. (material) | 1.000 | 172.13 | 172.13 |
| mo010 | h | Oficial 1ª instal·lador de gas. (mà d'obra) | 0.193 | 29.34 | 5.66 |
| mo109 | h | Ajudant instal·lador de gas. (mà d'obra) | 0.193 | 25.25 | 4.87 |
| % | % | Costos directes complementaris | 2 % | 182.66 | 3.65 |
|  |  | Costos directes |  |  | 186.31 |
