# Lluminària per a garatge

- Propietat de l'arxiu: CYPE INGENIEROS, S.A.
- Format: FIEBDC-3/2002
- Divisa: EUR
- Costos indirectes: 3.00 %
- IVA: 21.00 %

## I Instal·lacions

### II Il·luminació

#### III Interior

**III010** U Lluminària per a garatge.
Lluminària, de 1276x100x100 mm, per a 1 làmpada fluorescent TL de 36 W, amb cos de polièster reforçat amb fibra de vidre; reflector interior de xapa d'acer, acabat termoesmaltat, de color blanc; difusor de metacrilat; balast magnètic; protecció IP65 i rendiment major del 65%. Instal·lació en la superfície del sostre en garatge. Inclús làmpades.
Inclou: Replanteig. Muntatge, connexionat i comprovació del seu correcte funcionament.
Criteri d'amidament de projecte: Nombre d'unitats previstes, segons documentació gràfica de Projecte.
Criteri de mesura d'obra: Es mesurarà el nombre d'unitats realment executades segons especificacions de Projecte.

| Codi | Ut | Descripció | Rendiment | Preu | Import |
|---|---|---|---|---|---|
| mt34ode100bbb | U | Lluminària, de 1276x100x100 mm, per a 1 làmpada fluorescent TL de 36 W, amb cos de polièster reforçat amb fibra de vidre; reflector interior de xapa d'acer, acabat termoesmaltat, de color blanc; difusor de metacrilat; balast magnètic; protecció IP65 i rendiment major del 65%. (material) | 1.000 | 22.08 | 22.08 |
| mt34tuf010l | U | Tub fluorescent TL de 36 W. (material) | 1.000 | 8.29 | 8.29 |
| mo003 | h | Oficial 1ª electricista. (mà d'obra) | 0.386 | 28.39 | 10.96 |
| mo102 | h | Ajudant electricista. (mà d'obra) | 0.386 | 24.43 | 9.43 |
| % | % | Costos directes complementaris | 2 % | 50.76 | 1.02 |
|  |  | Costos directes |  |  | 51.78 |
