# Lluminària per a garatge

- Propietat de l'arxiu: CYPE INGENIEROS, S.A.
- Format: FIEBDC-3/2002
- Divisa: EUR
- Costos indirectes: 3.00 %
- IVA: 21.00 %

## I Instal·lacions

### II Il·luminació

#### III Interior

**III010** U Lluminària per a garatge.
Lluminària de gelosia rodona transparent, de 680 mm de diàmetre i 142 mm d'altura, per a 2 làmpades fluorescents TC-L de 40 W amb difusor de policarbonat transparent, estabilitzat per a UV amb prismes interiors, reflector diàfan de color blanc i balast electrònic. Instal·lació en la superfície del sostre en garatge. Inclús làmpades.
Inclou: Replanteig. Muntatge, connexionat i comprovació del seu correcte funcionament.
Criteri d'amidament de projecte: Nombre d'unitats previstes, segons documentació gràfica de Projecte.
Criteri de mesura d'obra: Es mesurarà el nombre d'unitats realment executades segons especificacions de Projecte.

| Codi | Ut | Descripció | Rendiment | Preu | Import |
|---|---|---|---|---|---|
| mt34zum020a | U | Lluminària de gelosia rodona transparent, de 680 mm de diàmetre i 142 mm d'altura, per a 2 làmpades fluorescents TC-L de 40 W, amb difusor de policarbonat transparent, estabilitzat per a UV amb prismes interiors, reflector diàfan de color blanc i balast electrònic. (material) | 1.000 | 362.36 | 362.36 |
| mt34tuf020h | U | Làmpada fluorescent compacta TC-L de 40 W. (material) | 2.000 | 6.35 | 12.70 |
| mo003 | h | Oficial 1ª electricista. (mà d'obra) | 0.386 | 28.39 | 10.96 |
| mo102 | h | Ajudant electricista. (mà d'obra) | 0.386 | 24.43 | 9.43 |
| % | % | Costos directes complementaris | 2 % | 395.45 | 7.91 |
|  |  | Costos directes |  |  | 403.36 |
