# Lluminària tipus Downlight. Instal·lació suspesa

- Propietat de l'arxiu: CYPE INGENIEROS, S.A.
- Format: FIEBDC-3/2002
- Divisa: EUR
- Costos indirectes: 3.00 %
- IVA: 21.00 %

## I Instal·lacions

### II Il·luminació

#### III Interior

**III120** U Lluminària tipus Downlight. Instal·lació suspesa.
Lluminària industrial suspesa tipus Downlight, de 490 mm de diàmetre i 480 mm d'altura, per a làmpada de vapor de mercuri el·lipsoïdal HME de 125 W, amb cos d'alumini extrudit, acabat lacat, de color blau, amb equip d'encesa magnètic; grau de protecció IP20; reflector d'alumini. Inclús làmpades.
Inclou: Replanteig. Muntatge, connexionat i comprovació del seu correcte funcionament.
Criteri d'amidament de projecte: Nombre d'unitats previstes, segons documentació gràfica de Projecte.
Criteri de mesura d'obra: Es mesurarà el nombre d'unitats realment executades segons especificacions de Projecte.

| Codi | Ut | Descripció | Rendiment | Preu | Import |
|---|---|---|---|---|---|
| mt34lam150da | U | Lluminària industrial suspesa tipus Downlight, de 490 mm de diàmetre i 480 mm d'altura, per a làmpada de vapor de mercuri el·lipsoïdal HME de 125 W, amb cos d'alumini extrudit, acabat lacat, de color blau, amb equip d'encesa magnètic; grau de protecció IP20; reflector d'alumini. (material) | 1.000 | 128.18 | 128.18 |
| mt34lvp010c | U | Làmpada de vapor de mercuri, 125 W. (material) | 1.000 | 9.04 | 9.04 |
| mo003 | h | Oficial 1ª electricista. (mà d'obra) | 0.257 | 28.39 | 7.30 |
| mo102 | h | Ajudant electricista. (mà d'obra) | 0.257 | 24.43 | 6.28 |
| % | % | Costos directes complementaris | 2 % | 150.80 | 3.02 |
|  |  | Costos directes |  |  | 153.82 |
