# Lluminària. Instal·lació suspesa

- Propietat de l'arxiu: CYPE INGENIEROS, S.A.
- Format: FIEBDC-3/2002
- Divisa: EUR
- Costos indirectes: 3.00 %
- IVA: 21.00 %

## I Instal·lacions

### II Il·luminació

#### III Interior

**III150** U Lluminària. Instal·lació suspesa.
Lluminària suspesa per a muntatge en línia continua, de 2960x80x40 mm, per a 2 làmpades fluorescents T5 de 49 W, amb cos d'alumini extrudit de color RAL 9006; difusor acrílic òpal; unió intermèdia de perfils; sistema de suspensió per canya de 50 cm de longitud; reflector de xapa d'acer, acabat termoesmaltat, de color blanc; protecció IP20 i aïllament classe F. Inclús làmpades.
Inclou: Replanteig. Muntatge, connexionat i comprovació del seu correcte funcionament.
Criteri d'amidament de projecte: Nombre d'unitats previstes, segons documentació gràfica de Projecte.
Criteri de mesura d'obra: Es mesurarà el nombre d'unitats realment executades segons especificacions de Projecte.

| Codi | Ut | Descripció | Rendiment | Preu | Import |
|---|---|---|---|---|---|
| mt34ode090a | U | Lluminària suspesa per a muntatge en línia continua, de 2960x80x40 mm, per a 2 làmpades fluorescents T5 de 49 W, amb cos d'alumini extrudit de color RAL 9006; difusor acrílic òpal; unió intermèdia de perfils; sistema de suspensió per canya de 50 cm de longitud; reflector de xapa d'acer, acabat termoesmaltat, de color blanc; protecció IP20 i aïllament classe F. (material) | 1.000 | 175.03 | 175.03 |
| mt34tuf010f | U | Tub fluorescent T5 de 49 W. (material) | 2.000 | 7.14 | 14.28 |
| mo003 | h | Oficial 1ª electricista. (mà d'obra) | 0.257 | 28.39 | 7.30 |
| mo102 | h | Ajudant electricista. (mà d'obra) | 0.257 | 24.43 | 6.28 |
| % | % | Costos directes complementaris | 2 % | 202.89 | 4.06 |
|  |  | Costos directes |  |  | 206.95 |
