# Conducte oblong de paret simple helicoïdal d'acer galvanitzat, "ALDER", de 820x320 mm i 0,8 mm d'espessor

- Propietat de l'arxiu: CYPE INGENIEROS, S.A.
- Format: FIEBDC-3/2002
- Divisa: EUR
- Costos indirectes: 3.00 %
- IVA: 21.00 %

## I Instal·lacions

### IV Ventilació

#### IVG Ventilació mecànica per garatges

**IVG028** m Conducte oblong de paret simple helicoïdal d'acer galvanitzat, "ALDER", de 820x320 mm i 0,8 mm d'espessor.
Subministrament i instal·lació de conducte oblong de paret simple helicoïdal d'acer galvanitzat, "ALDER", de 820x320 mm i 0,8 mm d'espessor, amb reforços, subministrat en trams de 3 m, per instal·lacions de ventilació i climatització. Inclús p/p de retallada de materials, unions, reforços, embocadures, tapes de registre, elements de fixació, connexions entre la xarxa de conductes i ventiladors o caixes de ventilació i accessoris, sense incloure peces especials, comportes de regulació o tallafoc, ni reixetes i difusores. Totalment muntat, connexionat i provat.
Inclou: Replanteig del recorregut dels conductes. Marcat i posterior ancoratge dels suports dels conductes. Muntatge i fixació de conductes. Connexions entre la xarxa de conductes i els ventiladors o caixes de ventilació.
Criteri d'amidament de projecte: Longitud projectada, segons documentació gràfica de Projecte, mesurada entre els eixos dels elements o dels punts a connectar, descomptant les peces especials.
Criteri de mesura d'obra: Es mesurarà la longitud realment executada segons especificacions de Projecte.

| Codi | Ut | Descripció | Rendiment | Preu | Import |
|---|---|---|---|---|---|
| mt42coa100Qb | m | Conducte oblong de paret simple helicoïdal d'acer galvanitzat, "ALDER", de 820x320 mm i 0,8 mm d'espessor, amb reforços, subministrat en trams de 3 m, per instal·lacions de ventilació i climatització. (material) | 1.050 | 99.62 | 104.60 |
| mt42coa190Q | Ut | Repercussió, per m, de material auxiliar per a fixació de conductes oblongs d'aire de 820x320 mm en instal·lacions de ventilació i climatització. (material) | 1.000 | 14.94 | 14.94 |
| op00ato010 |  | Tornavís. | 1.000 | 0.00 | 0.00 |
| op00mar010 |  | Martell. | 1.000 | 0.00 | 0.00 |
| op00tal010 |  | Trepant. | 1.000 | 0.00 | 0.00 |
| mo012 | h | Oficial 1ª muntador de conductes de xapa metàl·lica. (mà d'obra) | 0.065 | 24.08 | 1.57 |
| mo082 | h | Ajudant muntador de conductes de xapa metàl·lica. (mà d'obra) | 0.065 | 20.68 | 1.34 |
| % | % | Costos directes complementaris | 2 % | 122.45 | 2.45 |
|  |  | Costos directes |  |  | 124.90 |
