# Dispositiu de control centralitzat format per quadre de comandament, model REHIA Control 1-3 "ALDER", per a control de 1 a 3 torretes de ventilació

- Propietat de l'arxiu: CYPE INGENIEROS, S.A.
- Format: FIEBDC-3/2002
- Divisa: EUR
- Costos indirectes: 3.00 %
- IVA: 21.00 %

## I Instal·lacions

### IV Ventilació

#### IVH Ventilació híbrida per a habitatges

**IVH040** Ut Dispositiu de control centralitzat format per quadre de comandament, model REHIA Control 1-3 "ALDER", per a control de 1 a 3 torretes de ventilació.
Subministrament i instal·lació de dispositiu de control centralitzat format per quadre de comandament, model REHIA Control 1-3 "ALDER" composat per caixa de superfície estanca IP 65 amb porta i clau, disjuntor, font d'alimentació de 230 Vca amb sortida de 12 Vcc i 4,5 A, mòdul de gestió, relé i sonda de temperatura, per a control de 1 a 3 torretes de ventilació. Fins i tot tubs de protecció, estesa de cables en el seu interior i quants accessoris siguin necessaris per a la seva correcta instal·lació. Totalment muntat, connexionat i provat.
Inclou: Replanteig de la canalització elèctrica i elements que componen la instal·lació. Estesa i fixació del tub protector del cablejat. Estesa de cables. Muntatge i connexionat del dispositiu del control.
Criteri d'amidament de projecte: Nombre d'unitats previstes, segons documentació gràfica de Projecte.
Criteri de mesura d'obra: Es mesurarà el nombre d'unitats realment executades segons especificacions de Projecte.

| Codi | Ut | Descripció | Rendiment | Preu | Import |
|---|---|---|---|---|---|
| mt20sva025e | Ut | Quadre de comandament, model REHIA Control 1-3 "ALDER" composat per caixa de superfície estanca IP 65 amb porta i clau, disjuntor, font d'alimentació de 230 Vca amb sortida de 12 Vcc i 4,5 A, mòdul de gestió, relé i sonda de temperatura, per a control de 1 a 3 torretes de ventilació. (material) | 1.000 | 950.00 | 950.00 |
| mt35aia090aa | m | Tub rígid de PVC, enrotllable, corbable en calent, de color negre, de 16 mm de diàmetre nominal, per a canalització fixa en superfície. Resistència a la compressió 1250 N, resistència a l'impacte 2 joules, temperatura de treball -5°C fins 60°C, amb grau de protecció IP 547 segons UNE 20324, propietats elèctriques: aïllant, no propagador de la flama. Segons UNE-EN 61386-1, UNE-EN 61386-22 i UNE-EN 60423. Fins i tot p/p d'abraçadores, elements de subjecció i accessoris (corbes, maneguets, tes, colzes i corbes flexibles). (material) | 35.000 | 0.85 | 29.75 |
| mt35cun020a | m | Cable unipolar ES07Z1-K (AS), no propagador de la flama, amb conductor multifilar de coure classe 5 (-K) de 1,5 mm² de secció, amb aïllament de compost termoplàstic a força de poliolefina lliure de halògens amb baixa emissió de fums i gasos corrosius (Z1), sent la seva tensió assignada de 450/750 V. Segons UNE 211025. (material) | 105.000 | 0.41 | 43.05 |
| mt35www010 | Ut | Material auxiliar per a instal·lacions elèctriques. (material) | 1.000 | 1.48 | 1.48 |
| mo002 | h | Oficial 1ª electricista. (mà d'obra) | 3.454 | 24.08 | 83.17 |
| mo100 | h | Ajudant electricista. (mà d'obra) | 3.454 | 20.65 | 71.33 |
| % | % | Costos directes complementaris | 2 % | 1178.78 | 23.58 |
|  |  | Costos directes |  |  | 1202.36 |
