# Reixeta quadrada de plàstic

- Propietat de l'arxiu: CYPE INGENIEROS, S.A.
- Format: FIEBDC-3/2002
- Divisa: EUR
- Costos indirectes: 3.00 %
- IVA: 21.00 %

## I Instal·lacions

### IV Ventilació

#### IVM Ventilació mecànica per a habitatges

**IVM024** U Reixeta quadrada de plàstic, amb lamel·les horitzontals fixes, sortida d'aire perpendicular a la reixeta, model T-P 1100 "SIBER", color blanc RAL 9010, per a conducte d'admissió o extracció de 220x55 mm. Inclús elements de fixació.
Reixeta quadrada de plàstic, amb lamel·les horitzontals fixes, sortida d'aire perpendicular a la reixeta, model T-P 1100 "SIBER", color blanc RAL 9010, per a conducte d'admissió o extracció de 220x55 mm. Inclús elements de fixació.
Inclou: Replanteig. Col·locació i fixació.
Criteri d'amidament de projecte: Nombre d'unitats previstes, segons documentació gràfica de Projecte.
Criteri de mesura d'obra: Es mesurarà el nombre d'unitats realment executades segons especificacions de Projecte.

| Codi | Ut | Descripció | Rendiment | Preu | Import |
|---|---|---|---|---|---|
| mt20svi178b | U | Reixeta quadrada de plàstic, amb lamel·les horitzontals fixes, sortida d'aire perpendicular a la reixeta, model T-P 1100 "SIBER", color blanc RAL 9010, per a conducte d'admissió o extracció de 220x55 mm, amb elements de fixació. (material) | 1.000 | 2.80 | 2.80 |
| mo011 | h | Oficial 1ª muntador. (mà d'obra) | 0.319 | 24.57 | 7.84 |
| mo080 | h | Ajudant muntador. (mà d'obra) | 0.319 | 21.14 | 6.74 |
| % | % | Costos directes complementaris | 2 % | 17.38 | 0.35 |
|  |  | Costos directes |  |  | 17.73 |
