# Reixeta quadrada de plàstic, amb lamel·les horitzontals mòbils, model VPA 140x140 "ALDER", per a conducte d'extracció de 100 mm de diàmetre, per ventilació mecànica

- Propietat de l'arxiu: CYPE INGENIEROS, S.A.
- Format: FIEBDC-3/2002
- Divisa: EUR
- Costos indirectes: 3.00 %
- IVA: 21.00 %

## I Instal·lacions

### IV Ventilació

#### IVM Ventilació mecànica per a habitatges

**IVM024** Ut Reixeta quadrada de plàstic, amb lamel·les horitzontals mòbils, model VPA 140x140 "ALDER", per a conducte d'extracció de 100 mm de diàmetre, per ventilació mecànica.
Subministre i muntatge de reixeta quadrada de plàstic, amb lamel·les horitzontals mòbils, model VPA 140x140 "ALDER", color blanc RAL 9010, per a conducte d'extracció, de 100 mm de diàmetre, per ventilació mecànica. Inclús accessoris de fixació i connexió. Totalment muntada.
Inclou: Replanteig. Col·locació i fixació mitjançant elements d'ancoratge.
Criteri d'amidament de projecte: Nombre d'unitats previstes, segons documentació gràfica de Projecte.
Criteri de mesura d'obra: Es mesurarà el nombre d'unitats realment executades segons especificacions de Projecte.

| Codi | Ut | Descripció | Rendiment | Preu | Import |
|---|---|---|---|---|---|
| mt20sva180i | Ut | Reixeta quadrada de plàstic, amb lamel·les horitzontals mòbils, model VPA 140x140 "ALDER", color blanc RAL 9010, per a conducte d'extracció, de 100 mm de diàmetre. (material) | 1.000 | 6.77 | 6.77 |
| mo010 | h | Oficial 1ª muntador. (mà d'obra) | 0.329 | 24.08 | 7.92 |
| mo078 | h | Ajudant muntador. (mà d'obra) | 0.329 | 20.68 | 6.80 |
| % | % | Costos directes complementaris | 2 % | 21.49 | 0.43 |
|  |  | Costos directes |  |  | 21.92 |
