# Barret cònic contra la pluja de xapa galvanitzada, codi de comanda 11094771, "ALDES", per a conducte de sortida de 560 mm de diàmetre exterior

- Propietat de l'arxiu: CYPE INGENIEROS, S.A.
- Format: FIEBDC-3/2002
- Divisa: EUR
- Costos indirectes: 3.00 %
- IVA: 21.00 %

## I Instal·lacions

### IV Ventilació

#### IVM Ventilació mecànica per a habitatges

**IVM060** U Barret cònic contra la pluja de xapa galvanitzada, codi de comanda 11094771, "ALDES", per a conducte de sortida de 560 mm de diàmetre exterior.
Barret cònic contra la pluja de xapa galvanitzada, codi de comanda 11094771, "ALDES", per a conducte de sortida de 560 mm de diàmetre exterior.
Inclou: Replanteig. Col·locació.
Criteri d'amidament de projecte: Nombre d'unitats previstes, segons documentació gràfica de Projecte.
Criteri de mesura d'obra: Es mesurarà el nombre d'unitats realment executades segons especificacions de Projecte.

| Codi | Ut | Descripció | Rendiment | Preu | Import |
|---|---|---|---|---|---|
| mt42ald982k | U | Barret cònic contra la pluja de xapa galvanitzada, codi de comanda 11094771, "ALDES", per a conducte de sortida de 560 mm de diàmetre exterior. (material) | 1.000 | 254.00 | 254.00 |
| mo020 | h | Oficial 1ª construcció. (mà d'obra) | 0.213 | 24.50 | 5.22 |
| mo112 | h | Peó especialitzat construcció. (mà d'obra) | 0.106 | 21.15 | 2.24 |
| % | % | Costos directes complementaris | 2 % | 261.46 | 5.23 |
|  |  | Costos directes |  |  | 266.69 |
