# Barret amb caputxa rotativa contra la pluja de xapa galvanitzada

- Propietat de l'arxiu: CYPE INGENIEROS, S.A.
- Format: FIEBDC-3/2002
- Divisa: EUR
- Costos indirectes: 3.00 %
- IVA: 21.00 %

## I Instal·lacions

### IV Ventilació

#### IVM Ventilació mecànica per a habitatges

**IVM060** U Barret amb caputxa rotativa contra la pluja de xapa galvanitzada, codi de comanda 11030110, model STS 160 Pizarra "ALDES", per a conducte de sortida de 160 mm de diàmetre exterior en coberta inclinada amb cobertura de pissarra, acabat llis, color gris RAL 7024, malla de protecció contra l'entrada de fulles i ocells, valona de plom i coll de connexió a conducte.
Barret amb caputxa rotativa contra la pluja de xapa galvanitzada, codi de comanda 11030110, model STS 160 Pizarra "ALDES", per a conducte de sortida de 160 mm de diàmetre exterior en coberta inclinada amb cobertura de pissarra, acabat llis, color gris RAL 7024, malla de protecció contra l'entrada de fulles i ocells, valona de plom i coll de connexió a conducte.
Inclou: Replanteig. Col·locació.
Criteri d'amidament de projecte: Nombre d'unitats previstes, segons documentació gràfica de Projecte.
Criteri de mesura d'obra: Es mesurarà el nombre d'unitats realment executades segons especificacions de Projecte.

| Codi | Ut | Descripció | Rendiment | Preu | Import |
|---|---|---|---|---|---|
| mt42ald980aa | U | Barret amb caputxa rotativa contra la pluja de xapa galvanitzada, codi de comanda 11030110, model STS 160 Pizarra "ALDES", per a conducte de sortida de 160 mm de diàmetre exterior en coberta inclinada amb cobertura de pissarra, acabat llis, color gris RAL 7024, malla de protecció contra l'entrada de fulles i ocells, valona de plom i coll de connexió a conducte. (material) | 1.000 | 99.80 | 99.80 |
| mo020 | h | Oficial 1ª construcció. (mà d'obra) | 0.194 | 24.50 | 4.75 |
| mo112 | h | Peó especialitzat construcció. (mà d'obra) | 0.097 | 21.15 | 2.05 |
| % | % | Costos directes complementaris | 2 % | 106.60 | 2.13 |
|  |  | Costos directes |  |  | 108.73 |
