# Barret d'alumini, per a conducte de sortida de 125 mm de diàmetre exterior, per ventilació mecànica

- Propietat de l'arxiu: CYPE INGENIEROS, S.A.
- Format: FIEBDC-3/2002
- Divisa: EUR
- Costos indirectes: 3.00 %
- IVA: 21.00 %

## I Instal·lacions

### IV Ventilació

#### IVM Ventilació mecànica per a habitatges

**IVM060** Ut Barret d'alumini, per a conducte de sortida de 125 mm de diàmetre exterior, per ventilació mecànica.
Subministre i muntatge de barret d'alumini, per a conducte de sortida de 125 mm de diàmetre exterior, acabat llis, color marró, valona de plom de 500x500 mm i coll de connexió a conducte amb junta, per ventilació mecànica. Inclús p/p d'elements d'ancoratge i subjecció. Totalment muntat.
Inclou: Replanteig. Fixació i col·locació mitjançant elements d'ancoratge.
Criteri d'amidament de projecte: Nombre d'unitats previstes, segons documentació gràfica de Projecte.
Criteri de mesura d'obra: Es mesurarà el nombre d'unitats realment executades segons especificacions de Projecte.

| Codi | Ut | Descripció | Rendiment | Preu | Import |
|---|---|---|---|---|---|
| mt20cvc130a | Ut | Barret d'alumini, per a conducte de sortida de 125 mm de diàmetre exterior, acabat llis, color marró, valona de plom de 500x500 mm i coll de connexió a conducte amb junta. (material) | 1.000 | 120.71 | 120.71 |
| mo019 | h | Oficial 1ª construcció. (mà d'obra) | 0.197 | 23.30 | 4.59 |
| mo110 | h | Peó especialitzat construcció. (mà d'obra) | 0.099 | 20.15 | 1.99 |
| % | % | Costos directes complementaris | 2 % | 127.29 | 2.55 |
|  |  | Costos directes |  |  | 129.84 |
