# Aïllament tèrmic per l'exterior de cobertes inclinades de teules

- Propietat de l'arxiu: CYPE INGENIEROS, S.A.
- Format: FIEBDC-3/2002
- Divisa: EUR
- Costos indirectes: 3.00 %
- IVA: 21.00 %

## N Aïllaments e impermeabilitzacions

### NA Aïllaments tèrmics

#### NAQ Cobertes

**NAQ011** m² Aïllament tèrmic per l'exterior de cobertes inclinades de teules, format per placa de poliestirè extrudit EZ 80 "GRAZIMAC", de 1250x592,5 mm, de superfície llisa i mecanitzat lateral de mitja mossa, de 80 mm d'espessor, 300 kPa de resistència a compressió, densitat 32 kg/m³, conductivitat tèrmica 0,036 W/(mK), amb perfils perforats d'acer galvanitzat, amb una separació entre perfils de 395 mm, fixat mecànicament sobre una capa de regularització de morter de ciment, industrial, M-5 de 2 cm d'espessor, amb acabat remolinat.
Aïllament tèrmic per l'exterior de cobertes inclinades de teules, format per placa de poliestirè extrudit EZ 80 "GRAZIMAC", de 1250x592,5 mm, de superfície llisa i mecanitzat lateral de mitja mossa, de 80 mm d'espessor, 300 kPa de resistència a compressió, densitat 32 kg/m³, conductivitat tèrmica 0,036 W/(mK), amb perfils perforats d'acer galvanitzat, amb una separació entre perfils de 395 mm, fixat mecànicament sobre una capa de regularització de morter de ciment, industrial, M-5 de 2 cm d'espessor, amb acabat remolinat.
Inclou: Neteja del suport. Abocat, estesa i reglejat de la capa de morter de regularització. Trepant i ancoratge de l'aïllament.
Criteri d'amidament de projecte: Superfície mesurada segons documentació gràfica de Projecte.
Criteri de mesura d'obra: Es mesurarà la superfície realment executada segons especificacions de Projecte.

| Codi | Ut | Descripció | Rendiment | Preu | Import |
|---|---|---|---|---|---|
| mt08aaa010a | m³ | Aigua. (material) | 0.007 | 1.50 | 0.01 |
| mt09mif010ca | t | Morter industrial per a obra de paleta, de ciment, color gris, categoria M-5 (resistència a compressió 5 N/mm²), subministrat en sacs, segons UNE-EN 998-2. (material) | 0.038 | 33.86 | 1.29 |
| mt16peg010A | m² | Placa de poliestirè extrudit EZ 80 "GRAZIMAC", de 1250x592,5 mm, de superfície llisa i mecanitzat lateral de mitja mossa, de 80 mm d'espessor, 300 kPa de resistència a compressió, densitat 32 kg/m³, conductivitat tèrmica 0,036 W/(mK), amb perfils perforats d'acer galvanitzat, amb una separació entre perfils de 395 mm. (material) | 1.050 | 16.97 | 17.82 |
| mt16aaa020ig | U | Fixació mecànica per plafons aïllants de poliestirè extrudit, col·locats directament sobre la superfície suport. (material) | 2.500 | 0.19 | 0.48 |
| op00tal010 |  | Trepant. | 1.000 | 0.00 | 0.00 |
| mo054 | h | Oficial 1ª muntador d'aïllaments. (mà d'obra) | 0.109 | 24.57 | 2.68 |
| mo101 | h | Ajudant muntador d'aïllaments. (mà d'obra) | 0.109 | 21.14 | 2.30 |
| mo113 | h | Peó ordinari construcció. (mà d'obra) | 0.261 | 19.83 | 5.18 |
| % | % | Costos directes complementaris | 2 % | 29.76 | 0.60 |
|  |  | Costos directes |  |  | 30.36 |
