# Aïllament acústic a soroll aeri de baixant, amb complexos multicapa

- Propietat de l'arxiu: CYPE INGENIEROS, S.A.
- Format: FIEBDC-3/2002
- Divisa: EUR
- Costos indirectes: 3.00 %
- IVA: 21.00 %

## N Aïllaments e impermeabilitzacions

### NB Aïllaments acústics

#### NBA Canonades i baixants

**NBA020** m Aïllament acústic a soroll aeri de baixant, amb complexos multicapa.
Aïllament acústic a soroll aeri de baixant de 32 mm de diàmetre, realitzat amb complex multicapa, de 7 mm d'espessor, 3,7 kg/m² de massa superficial, format per una làmina de polietilè de 5 mm d'espessor i una làmina viscoelàstica d'alta densitat de 2 mm d'espessor; disposat al voltant de la baixant a forma de camisa aïllant amb brides de plàstic. Inclús cinta viscoelàstica autoadhesiva, per closa de juntes.
Inclou: Neteja de la superfície suport. Tall del rotllo en trams. Folrat de la baixant. Col·locació de les brides. Segellat de junts.
Criteri d'amidament de projecte: Longitud mesurada segons documentació gràfica de Projecte.
Criteri de mesura d'obra: Es mesurarà la longitud realment executada segons especificacions de Projecte.

| Codi | Ut | Descripció | Rendiment | Preu | Import |
|---|---|---|---|---|---|
| mt16ptc010a | m² | Complex multicapa, de 7 mm d'espessor, 3,7 kg/m² de massa superficial, format per una làmina de polietilè de 5 mm d'espessor i una làmina viscoelàstica d'alta densitat de 2 mm d'espessor; amb 64 dB d'índex global de reducció acústica, Rw; proporcionant una reducció del nivell global de pressió de soroll d'impactes de 18 dB i una reducció del nivell global ponderat de pressió de soroll aeri de 10 dBA. (material) | 0.111 | 10.42 | 1.16 |
| mt16pdg012a | U | Brida de plàstic, per a fixació d'aïllament acústic de baixants. (material) | 3.000 | 0.17 | 0.51 |
| mt16pnc010a | m | Cinta viscoelàstica autoadhesiva, amb autoprotecció d'alumini, de 50 mm d'amplada i de 1,5 mm d'espessor, per closa de juntes. (material) | 1.000 | 0.80 | 0.80 |
| mo054 | h | Oficial 1ª muntador d'aïllaments. (mà d'obra) | 0.203 | 28.39 | 5.76 |
| mo101 | h | Ajudant muntador d'aïllaments. (mà d'obra) | 0.203 | 24.46 | 4.97 |
| % | % | Costos directes complementaris | 2 % | 13.20 | 0.26 |
|  |  | Costos directes |  |  | 13.46 |
