# Barrera de vapor per a tarima flotant de fusta

- Propietat de l'arxiu: CYPE INGENIEROS, S.A.
- Format: FIEBDC-3/2002
- Divisa: EUR
- Costos indirectes: 3.00 %
- IVA: 21.00 %

## N Aïllaments e impermeabilitzacions

### NE Estanquitat

#### NEL Làmines per al control del vapor

**NEL051** m² Barrera de vapor per a tarima flotant de fusta.
Film impermeable de polietilè de baixa densitat (LDPE) de 0,2 mm d'espessor i 200 g/m² de massa superficial, color blanc, de 200 m de gruix d'aire equivalent enfront de la difusió de vapor d'aigua, segons UNE-EN 1931. Col·locació en obra: amb cavalcaments, directament sobre el suport. Inclús cinta autoadhesiva per a segellat de junts.
Inclou: Neteja i preparació de la superfície. Tall i preparació. Segellat de junts.
Criteri d'amidament de projecte: Superfície mesurada segons documentació gràfica de Projecte.
Criteri de mesura d'obra: Es mesurarà la superfície realment executada segons especificacions de Projecte.

| Codi | Ut | Descripció | Rendiment | Preu | Import |
|---|---|---|---|---|---|
| mt16png020f | m² | Film impermeable de polietilè de baixa densitat (LDPE) de 0,2 mm d'espessor i 200 g/m² de massa superficial, color blanc, de 200 m de gruix d'aire equivalent enfront de la difusió de vapor d'aigua, segons UNE-EN 1931. (material) | 1.150 | 1.13 | 1.30 |
| mt16aaa030 | m | Cinta autoadhesiva per closa de juntes. (material) | 0.440 | 0.30 | 0.13 |
| op00gra020 |  | Grapadora de martell. | 1.000 | 0.00 | 0.00 |
| mo025 | h | Oficial 1ª instal·lador de paviments de fusta. (mà d'obra) | 0.013 | 27.50 | 0.36 |
| mo063 | h | Ajudant instal·lador de paviments de fusta. (mà d'obra) | 0.013 | 24.46 | 0.32 |
| % | % | Costos directes complementaris | 2 % | 2.11 | 0.04 |
|  |  | Costos directes |  |  | 2.15 |
