# Impermeabilització de ampit amb làmines asfàltiques

- Propietat de l'arxiu: CYPE INGENIEROS, S.A.
- Format: FIEBDC-3/2002
- Divisa: EUR
- Costos indirectes: 3.00 %
- IVA: 21.00 %

## N Aïllaments e impermeabilitzacions

### NI Impermeabilitzacions

#### NIF Façanes

**NIF031** m Impermeabilització de ampit amb làmines asfàltiques.
Impermeabilització de ampit amb làmina autoadhesiva de betum modificat amb elastòmer SBS, LBA-40/G-FV, amb armadura de feltre de fibra de vidre de 60 g/m², de superfície autoprotegida (protecció mineral en la cara exterior i un film siliconat extraïble en la cara interior), tipus monocapa, totalment adherida al suport amb bufador, prèvia emprimació amb emulsió asfàltica aniònica amb càrregues tipus EB, preparada per a rebre el bimbell.
Criteri de valoració econòmica: El preu no inclou l'escopidor.
Inclou: Neteja i preparació de la superfície. Aplicació de l'emprimació. Col·locació de la impermeabilització.
Criteri d'amidament de projecte: Longitud mesurada segons documentació gràfica de Projecte.
Criteri de mesura d'obra: Es mesurarà la longitud realment executada segons especificacions de Projecte.

| Codi | Ut | Descripció | Rendiment | Preu | Import |
|---|---|---|---|---|---|
| mt14iea020c | kg | Emulsió asfàltica aniònica amb càrregues tipus EB, segons UNE 104231. (material) | 0.150 | 3.30 | 0.50 |
| mt14lga020a | m² | Làmina autoadhesiva de betum modificat amb elastòmer SBS, LBA-40/G-FV, de 2,5 mm d'espessor, massa nominal 4 kg/m², amb armadura de feltre de fibra de vidre de 60 g/m², de superfície autoprotegida (protecció mineral en la cara exterior i un film siliconat extraïble en la cara interior). Segons UNE-EN 13707. (material) | 0.315 | 7.88 | 2.48 |
| mo029 | h | Oficial 1ª aplicador de làmines impermeabilitzants. (mà d'obra) | 0.201 | 28.42 | 5.71 |
| mo067 | h | Ajudant aplicador de làmines impermeabilitzants. (mà d'obra) | 0.201 | 25.28 | 5.08 |
| % | % | Costos directes complementaris | 2 % | 13.77 | 0.28 |
|  |  | Costos directes |  |  | 14.05 |
