# Reparació d'impermeabilització de cobertes

- Propietat de l'arxiu: CYPE INGENIEROS, S.A.
- Format: FIEBDC-3/2002
- Divisa: EUR
- Costos indirectes: 3.00 %
- IVA: 21.00 %

## N Aïllaments e impermeabilitzacions

### NI Impermeabilitzacions

#### NIG Cubertes, galeries i balcons

**NIG223** m² Reparació d'impermeabilització de cobertes, realitzada mitjançant el sistema vist Coniroof 2150 "BASF Construction Chemical", amb DITE-04/0036, de 2 a 2,5 mm de gruix total, composta per: membrana d'impermeabilitzant líquid, Conipur M 864 FL "BASF Construction Chemical", de color gris, aplicada i estesa amb plana dentada; i capa d'acabat amb segellant color a escollir, Conipur TC 459 "BASF Construction Chemical", aplicada mitjançant brotxa, corró o pistola; prèvia emprimació amb Mastertop P 698 "BASF Construction Chemical", aplicada amb rasclet de goma i corró de pèl curt, sobre superfície suport bituminosa (làmina impermeabilitzant sense protecció) (no inclosa en aquest preu).
Reparació d'impermeabilització de cobertes, realitzada mitjançant el sistema vist Coniroof 2150 "BASF Construction Chemical", amb DITE-04/0036, de 2 a 2,5 mm de gruix total, composta per: membrana d'impermeabilitzant líquid, Conipur M 864 FL "BASF Construction Chemical", de color gris, de dos components a base de resina de poliuretà, aplicada i estesa amb plana dentada; i capa d'acabat amb segellant color a escollir, Conipur TC 459 "BASF Construction Chemical", compost per poliuretà alifàtic monocomponent i dissolvents, aplicada mitjançant brotxa, corró o pistola.Fins i tot p/p de neteja i preparació de la superfície suport bituminosa (làmina impermeabilitzant sense protecció), aplicació d'emprimació transparent, Mastertop P 698 "BASF Construction Chemical", a base de resina de poliuretà monocomponent i dissolvents, amb rasclet de goma i corró de pèl curt; i resolució de punts singulars.
Inclou: Neteja i preparació de la superfície suport. Aplicació de l'emprimació. Formació de la membrana. Resolució dels punts singulars. Aplicació de la capa de segellat.
Criteri d'amidament de projecte: Superfície mesurada en projecció horitzontal, segons documentació gràfica de Projecte, des de les cares interiors dels ampits o plastrons perimetrals que la limiten.
Criteri de mesura d'obra: Es mesurarà, en projecció horitzontal, la superfície realment executada segons especificacions de Projecte, des de les cares interiors dels ampits o plafons perimetrals que la limiten.

| Codi | Ut | Descripció | Rendiment | Preu | Import |
|---|---|---|---|---|---|
| mt15bas120e | kg | Emprimació transparent, Mastertop P 698 "BASF Construction Chemical", a base de resina de poliuretà monocomponent i dissolvents, per aplicar sobre superfície suport bituminosa (làmines impermeabilitzants). (material) | 0.100 | 20.71 | 2.07 |
| mt15bas160b | kg | Impermeabilitzant líquid, Conipur M 864 FL "BASF Construction Chemical", de color gris, de dos components a base de resina de poliuretà, aplicable mitjançant plana dentada, per conformar una membrana impermeable en cobertes planes o inclinades. (material) | 2.500 | 28.94 | 72.35 |
| mt15bas150n | kg | Segellant color a escollir, Conipur TC 459 "BASF Construction Chemical", compost per poliuretà alifàtic monocomponent i dissolvents, d'aplicació com a capa d'acabat elàstica i resistent als rajos UV, en el sistema Coniroof d'impermeabilització vista de cobertes. (material) | 0.200 | 32.90 | 6.58 |
| mo031 | h | Oficial 1ª aplicador de productes impermeabilitzants. (mà d'obra) | 0.549 | 23.30 | 12.79 |
| mo068 | h | Ajudant aplicador de productes impermeabilitzants. (mà d'obra) | 0.549 | 20.68 | 11.35 |
| % | % | Costos directes complementaris | 2 % | 105.14 | 2.10 |
|  |  | Costos directes |  |  | 107.24 |
