# Impermeabilització de cobertes

- Propietat de l'arxiu: CYPE INGENIEROS, S.A.
- Format: FIEBDC-3/2002
- Divisa: EUR
- Costos indirectes: 3.00 %
- IVA: 21.00 %

## N Aïllaments e impermeabilitzacions

### NI Impermeabilitzacions

#### NIG Cubertes, galeries i balcons

**NIG230** m² Impermeabilització de cobertes, realitzada mitjançant el sistema Morcem Cover W2 "GRUPO PUMA", format per dues capes de revestiment continu elàstic impermeabilitzant, Morcem Elastic PM "GRUPO PUMA", color blanc, amb un rendiment de 2,5 kg/m², amb accelerador d'adormiment, Morcem Elastic Acelerante "GRUPO PUMA", amb un rendiment de 0,06 kg/m², sobre emprimació de dos components, Implarest EPW "GRUPO PUMA", a base de resina epoxi i un enduridor de poliamina; i geotèxtil no teixit de fibres de polièster, Geotextil PU "GRUPO PUMA", de 50 g/m² de massa superficial; prèvia resolució de punts singulars amb els mateixos materials i realització d'angle còncau, a mitja canya, en la trobada de la coberta amb paraments verticals amb morter reparador reforçat amb fibres, de molt alta resistència mecànica i retracció compensada, Morcemrest RF35 "GRUPO PUMA", amb una resistència a compressió a 28 dies major o igual a 40 N/mm² i un mòdul d'elasticitat major o igual a 17000 N/mm², classe R3 segons UNE-EN 1504-3, compost per ciments especials, àrids seleccionats, additius i fibres; acabat amb una mà de vernís elàstic monocomponent, Morcem Elastic PM UV "GRUPO PUMA", color blanc, amb un rendiment de 0,2 kg/m².
Impermeabilització de cobertes, realitzada mitjançant el sistema Morcem Cover W2 "GRUPO PUMA", format per dues capes de revestiment continu elàstic impermeabilitzant, Morcem Elastic PM "GRUPO PUMA", color blanc, amb un rendiment de 2,5 kg/m², amb accelerador d'adormiment, Morcem Elastic Acelerante "GRUPO PUMA", amb un rendiment de 0,06 kg/m², sobre emprimació de dos components, Implarest EPW "GRUPO PUMA", a base de resina epoxi i un enduridor de poliamina; i geotèxtil no teixit de fibres de polièster, Geotextil PU "GRUPO PUMA", de 50 g/m² de massa superficial; prèvia resolució de punts singulars amb els mateixos materials i realització d'angle còncau, a mitja canya, en la trobada de la coberta amb paraments verticals amb morter reparador reforçat amb fibres, de molt alta resistència mecànica i retracció compensada, Morcemrest RF35 "GRUPO PUMA", amb una resistència a compressió a 28 dies major o igual a 40 N/mm² i un mòdul d'elasticitat major o igual a 17000 N/mm², classe R3 segons UNE-EN 1504-3, compost per ciments especials, àrids seleccionats, additius i fibres; acabat amb una mà de vernís elàstic monocomponent, Morcem Elastic PM UV "GRUPO PUMA", color blanc, amb un rendiment de 0,2 kg/m².
Inclou: Aplicació de l'emprimació. Aplicació de la primera capa d'impermeabilitzant. Armat de la superfície. Resolució dels punts singulars. Aplicació de la segona capa d'impermeabilitzant. Aplicació de la mà d'acabat.
Criteri d'amidament de projecte: Superfície mesurada en projecció horitzontal, segons documentació gràfica de Projecte, des de les cares interiors dels ampits o plastrons perimetrals que la limiten.
Criteri de mesura d'obra: Es mesurarà, en projecció horitzontal, la superfície realment executada segons especificacions de Projecte, des de les cares interiors dels ampits o plastrons perimetrals que la limiten.

| Codi | Ut | Descripció | Rendiment | Preu | Import |
|---|---|---|---|---|---|
| mt28mrp010d | kg | Morter reparador reforçat amb fibres, de molt alta resistència mecànica i retracció compensada, Morcemrest RF35 "GRUPO PUMA", amb una resistència a compressió a 28 dies major o igual a 40 N/mm² i un mòdul d'elasticitat major o igual a 17000 N/mm², classe R3 segons UNE-EN 1504-3, compost per ciments especials, àrids seleccionats, additius i fibres, aplicat en espessors de fins 35 mm en vertical i 75 mm en horitzontal. (material) | 1.500 | 0.76 | 1.14 |
| mt09rep034a | kg | Emprimació de dos components, Implarest EPW "GRUPO PUMA", a base de resina epoxi i un enduridor de poliamina. (material) | 0.150 | 20.15 | 3.02 |
| mt15igp030a | kg | Revestiment continu elàstic impermeabilitzant, Morcem Elastic PM "GRUPO PUMA", color blanc, a base de resina líquida de poliuretà. (material) | 2.500 | 8.68 | 21.70 |
| mt15igp032a | kg | Accelerador d'adormiment, Morcem Elastic Acelerante "GRUPO PUMA". (material) | 0.060 | 28.88 | 1.73 |
| mt15igp040a | m² | Geotèxtil no teixit de fibres de polièster, Geotextil PU "GRUPO PUMA", de 50 g/m² de massa superficial. (material) | 1.100 | 3.65 | 4.02 |
| mt15igp035a | kg | Vernís elàstic monocomponent, Morcem Elastic PM UV "GRUPO PUMA", color blanc, a base de poliuretà alifàtic i dissolvents, amb resistència als raigs UV. (material) | 0.200 | 33.20 | 6.64 |
| mo032 | h | Oficial 1ª aplicador de productes impermeabilitzants. (mà d'obra) | 0.343 | 23.78 | 8.16 |
| mo070 | h | Ajudant aplicador de productes impermeabilitzants. (mà d'obra) | 0.343 | 21.14 | 7.25 |
| % | % | Costos directes complementaris | 2 % | 53.66 | 1.07 |
|  |  | Costos directes |  |  | 54.73 |
