# Impermeabilització de cobertes

- Propietat de l'arxiu: CYPE INGENIEROS, S.A.
- Format: FIEBDC-3/2002
- Divisa: EUR
- Costos indirectes: 3.00 %
- IVA: 21.00 %

## N Aïllaments e impermeabilitzacions

### NI Impermeabilitzacions

#### NIG Cubertes, galeries i balcons

**NIG320** m² Impermeabilització de cobertes, realitzada mitjançant el sistema "WEBER", format per membrana elàstica impermeabilitzant, monocomponent a base de poliuretà, Webertec Hydrolastic "WEBER", 1,7 kg/m², prèvia emprimació amb emprimació bicomponent a base de resina epoxi, Weberprim PM35 "WEBER", 0,15 l/m², col·locació de malla en tota la superfície i en punts singulars, geotèxtil de polièster Weber Hydrovelo "WEBER", acabat amb una mà de revestiment bicomponent a base de poliuretà alifàtic, Weberdry Pur Coat Aqua "WEBER".
Impermeabilització de cobertes, realitzada mitjançant el sistema "WEBER", format per membrana elàstica impermeabilitzant, monocomponent a base de poliuretà, Webertec Hydrolastic "WEBER", 1,7 kg/m², prèvia emprimació amb emprimació bicomponent a base de resina epoxi, Weberprim PM35 "WEBER", 0,15 l/m², col·locació de malla en tota la superfície i en punts singulars, geotèxtil de polièster Weber Hydrovelo "WEBER", acabat amb una mà de revestiment bicomponent a base de poliuretà alifàtic, Weberdry Pur Coat Aqua "WEBER".
Inclou: Aplicació de l'emprimació. Col·locació de la malla. Aplicació de l'impermeabilitzant. Aplicació de la mà d'acabat.
Criteri d'amidament de projecte: Superfície mesurada en projecció horitzontal, segons documentació gràfica de Projecte, des de les cares interiors dels ampits o plastrons perimetrals que la limiten.
Criteri de mesura d'obra: Es mesurarà, en projecció horitzontal, la superfície realment executada segons especificacions de Projecte, des de les cares interiors dels ampits o plastrons perimetrals que la limiten.
Criteri de valoració econòmica: El preu no inclou la superfície suport.

| Codi | Ut | Descripció | Rendiment | Preu | Import |
|---|---|---|---|---|---|
| mt15web005a | l | Emprimació bicomponent a base de resina epoxi, Weberprim PM35 "WEBER". (material) | 0.150 | 19.31 | 2.90 |
| mt15web010a | kg | Membrana elàstica impermeabilitzant, monocomponent a base de poliuretà, Webertec Hydrolastic "WEBER". (material) | 1.700 | 7.27 | 12.36 |
| mt15web020a | m² | Geotèxtil de polièster Weber Hydrovelo "WEBER". (material) | 1.200 | 2.60 | 3.12 |
| mt15web030a | kg | Revestiment bicomponent a base de poliuretà alifàtic, Weberdry Pur Coat Aqua "WEBER". (material) | 0.200 | 18.05 | 3.61 |
| mo032 | h | Oficial 1ª aplicador de productes impermeabilitzants. (mà d'obra) | 0.264 | 23.78 | 6.28 |
| mo070 | h | Ajudant aplicador de productes impermeabilitzants. (mà d'obra) | 0.264 | 21.14 | 5.58 |
| % | % | Costos directes complementaris | 2 % | 33.85 | 0.68 |
|  |  | Costos directes |  |  | 34.53 |
