# Segellat de junta de dilatació amb massilla elàstica d'alta resistència als productes químics i petrolífers

- Propietat de l'arxiu: CYPE INGENIEROS, S.A.
- Format: FIEBDC-3/2002
- Divisa: EUR
- Costos indirectes: 3.00 %
- IVA: 21.00 %

## N Aïllaments e impermeabilitzacions

### NI Impermeabilitzacions

#### NIJ Junts

**NIJ030** m Segellat de junta de dilatació amb massilla elàstica d'alta resistència als productes químics i petrolífers.
Segellat de junta de dilatació de 15 mm d'amplada, en parament vertical exterior, amb massilla elàstica tixòtropa bicomponent a base de polisulfur, de color gris, sobre cordó de polietilè expandit de cel·les tancades, de secció circular de 20 mm de diàmetre; acabat mitjançant allisat del material amb espàtula.
Inclou: Neteja del suport. Protecció de la superfície contigua al junt. Reblert del fons del junt. Aplicació de la massilla. Allisat final amb espàtula.
Criteri d'amidament de projecte: Longitud mesurada segons documentació gràfica de Projecte.
Criteri de mesura d'obra: Es mesurarà la longitud realment executada segons especificacions de Projecte.

| Codi | Ut | Descripció | Rendiment | Preu | Import |
|---|---|---|---|---|---|
| mt15bas010d | m | Cordó de polietilè expandit de cel·les tancades, de secció circular de 20 mm de diàmetre, per al replè de fons de junt. (material) | 1.000 | 0.16 | 0.16 |
| mt15bas235a | l | Massilla elàstica tixòtropa bicomponent a base de polisulfur, de color gris, amb alta resistència als productes químics i petrolífers, resistència a l'envelliment i als rajos UV, i elevades propietats elàstiques. (material) | 0.113 | 22.18 | 2.51 |
| mo112 | h | Peó especialitzat construcció. (mà d'obra) | 0.261 | 24.59 | 6.42 |
| % | % | Costos directes complementaris | 2 % | 9.09 | 0.18 |
|  |  | Costos directes |  |  | 9.27 |
