# Perfil de ventilació de polipropilè d'alta densitat per a fixació de làmina drenant nodular i aireig de la cambra d'aire mitjançant obertures de ventilació

- Propietat de l'arxiu: CYPE INGENIEROS, S.A.
- Format: FIEBDC-3/2002
- Divisa: EUR
- Costos indirectes: 3.00 %
- IVA: 21.00 %

## N Aïllaments e impermeabilitzacions

### NI Impermeabilitzacions

#### NIM Murs en contacte amb el terreny

**NIM101** m Perfil de ventilació de polipropilè d'alta densitat per a fixació de làmina drenant nodular i aireig de la cambra d'aire mitjançant obertures de ventilació, en la cara interior del mur en contacte amb el terreny.
Subministrament i col·locació en l'arrencada i la coronació de la fulla interior de perfil de ventilació de polipropilè d'alta densitat per a fixació de làmina drenant nodular i aireig de la cambra d'aire mitjançant obertures de ventilació, en la cara interior del mur en contacte amb el terreny. Inclús p/p de fixació al suport mitjançant claus i segellat de fixacions.
Inclou: Neteja del suport. Col·locació del perfil. Fixació mecànica del perfil.
Criteri d'amidament de projecte: Longitud mesurada segons documentació gràfica de Projecte.
Criteri de mesura d'obra: Es mesurarà la longitud realment executada segons especificacions de Projecte.

| Codi | Ut | Descripció | Rendiment | Preu | Import |
|---|---|---|---|---|---|
| mt14baa020 | m | Perfil de ventilació, de polipropilè d'alta densitat, per a fixació de làmina drenant nodular i airejament de la càmera d'aire, a la cara interior del mur en contacte amb el terreny. (material) | 1.000 | 1.96 | 1.96 |
| mo032 | h | Oficial 1ª aplicador de productes impermeabilitzants. (mà d'obra) | 0.131 | 23.78 | 3.12 |
| mo070 | h | Ajudant aplicador de productes impermeabilitzants. (mà d'obra) | 0.131 | 21.14 | 2.77 |
| % | % | Costos directes complementaris | 2 % | 7.85 | 0.16 |
|  |  | Costos directes |  |  | 8.01 |
