# Suport discontinu, d'envans alleugerits, per a tauler en coberta inclinada

- Propietat de l'arxiu: CYPE INGENIEROS, S.A.
- Format: FIEBDC-3/2002
- Divisa: EUR
- Costos indirectes: 3.00 %
- IVA: 21.00 %

## Q Cobertes

### QU Components de cobertes inclinades i corbes

#### QUG Formació de pendents

**QUG010** m² Suport discontinu, d'envans alleugerits, per a tauler en coberta inclinada.
Suport discontinu, d'envans alleugerits de maó ceràmic buit de 29x14x9 cm rebut amb morter de ciment industrial, color gris, M-5, subministrat a granel, amb un percentatge d'alleugeriment del 25% i rematat superiorment amb mestres de pasta de ciment ràpid, per a tauler en coberta inclinada. Inclús paper kraft per a desolidarització de la unió entre l´envà alleugerit i el tauler.
Inclou: Neteja i preparació de la superfície suport. Replanteig dels pendents i traçat de tremujals, aiguafons i juntes. Col·locació i aplomat de mires de referència. Estesa de fils entre mires. Execució dels envans alleugerits. Reglejat de l'acabat dels envans alleugerits per a rebre el tauler. Col·locació de les cintes de paper sobre els envans alleugerits.
Criteri d'amidament de projecte: Superfície mesurada segons documentació gràfica de Projecte, deduint els buits de superfície major de 1 m².
Criteri de mesura d'obra: Es mesurarà la superfície realment executada segons especificacions de Projecte, deduint els buits de superfície major de 1 m².

| Codi | Ut | Descripció | Rendiment | Preu | Import |
|---|---|---|---|---|---|
| mt04lcc010c | U | Maó ceràmic buit (totxana), per revestir, 29x14x9 cm, per a ús en fàbrica protegida (peça P), densitat 805 kg/m³, segons UNE-EN 771-1. (material) | 18.113 | 0.35 | 6.34 |
| mt08aaa010a | m³ | Aigua. (material) | 0.004 | 1.50 | 0.01 |
| mt09mif010cb | t | Morter industrial per a obra de paleta, de ciment, color gris, categoria M-5 (resistència a compressió 5 N/mm²), subministrat a granel, segons UNE-EN 998-2. (material) | 0.014 | 50.20 | 0.70 |
| mt09pce030 | kg | Ciment ràpid CNR4 segons UNE 80309, en sacs. (material) | 1.502 | 0.18 | 0.27 |
| mt13blw200 | m² | Paper kraft. (material) | 0.100 | 0.21 | 0.02 |
| mq06mms010 | h | Mesclador continu amb sitja, per a morter industrial en sec, subministrat a granel. (maquinària) | 0.061 | 1.94 | 0.12 |
| mo020 | h | Oficial 1ª construcció. (mà d'obra) | 0.787 | 28.42 | 22.37 |
| mo113 | h | Peó ordinari construcció. (mà d'obra) | 0.459 | 23.81 | 10.93 |
| % | % | Costos directes complementaris | 2 % | 40.76 | 0.82 |
|  |  | Costos directes |  |  | 41.58 |
