# Cobertura de xapa perfilada d'acer

- Propietat de l'arxiu: CYPE INGENIEROS, S.A.
- Format: FIEBDC-3/2002
- Divisa: EUR
- Costos indirectes: 3.00 %
- IVA: 21.00 %

## Q Cobertes

### QU Components de cobertes inclinades

#### QUM De xapes d'acer i panells sandvitx

**QUM010** m² Cobertura de xapa perfilada d'acer.
Cobertura de xapa perfilada trapezoidal d'acer prelacat, espessor 0,6 mm, 32 mm d'altura de perfil i 200 mm d'intereix, col·locada amb un cavalcament de la xapa superior de 200 mm i un cavalcament lateral d'un trapezi i fixada mecànicament sobre entramat lleuger metàl·lic, a coberta inclinada, amb una pendent major del 5%. Inclús accessoris de fixació de les xapes.
Criteri de valoració econòmica: El preu no inclou la superfície suport ni els punts singulars i les peces especials de la cobertura.
Inclou: Neteja de la superfície suport. Replanteig de les xapes per faldó. Tall, preparació i col·locació de les xapes. Fixació mecànica de les xapes.
Criteri d'amidament de projecte: Superfície mesurada en veritable magnitud, segons documentació gràfica de Projecte.
Criteri de mesura d'obra: Es mesurarà, en veritable magnitud, la superfície realment executada segons especificacions de Projecte.

| Codi | Ut | Descripció | Rendiment | Preu | Import |
|---|---|---|---|---|---|
| mt13cap010bn | m² | Xapa perfilada trapezoidal d'acer prelacat, espessor 0,6 mm, 32 mm d'altura de perfil i 200 mm d'intereix. (material) | 1.060 | 8.54 | 9.05 |
| mt13cap030b | U | Kit d'accessoris de fixació, per a xapes perfilades, en cobertes inclinades. (material) | 1.000 | 19.40 | 19.40 |
| op00ciz010 |  | Cisalla. | 1.000 | 0.00 | 0.00 |
| op00roe010 |  | Rosegadora. | 1.000 | 0.00 | 0.00 |
| mo051 | h | Oficial 1ª muntador de tancaments industrials. (mà d'obra) | 0.328 | 28.39 | 9.31 |
| mo098 | h | Ajudant muntador de tancaments industrials. (mà d'obra) | 0.164 | 24.46 | 4.01 |
| % | % | Costos directes complementaris | 2 % | 41.77 | 0.84 |
|  |  | Costos directes |  |  | 42.61 |
