# Cobertura de plaques de policarbonat "ONDULINE"

- Propietat de l'arxiu: CYPE INGENIEROS, S.A.
- Format: FIEBDC-3/2002
- Divisa: EUR
- Costos indirectes: 3.00 %
- IVA: 21.00 %

## Q Cobertes

### QU Components de cobertes inclinades i corbes

#### QUP De plaques de policarbonat

**QUP013** m² Cobertura de plaques de policarbonat "ONDULINE".
Cobertura de plaques translúcides de policarbonat, de perfil gran ona, Onduclair PC "ONDULINE", de 10 mm d'espessor, amb una transmissió de lluminositat del 90%, col·locades amb un cavalcament de la placa superior de 200 mm i un cavalcament lateral de mitja ona i fixades mecànicament sobre entramat lleuger metàl·lic o de fusta, a coberta inclinada, amb una pendent major del 10%. Inclús accessoris de fixació de les plaques i silicona neutra oxímica, per al segellat d'encavallaments.
Criteri de valoració econòmica: El preu no inclou la superfície suport ni la resolució de punts singulars.
Inclou: Replanteig de les plaques per faldó. Col·locació de les peces per a recolzament de les plaques. Tall, preparació i col·locació de les plaques. Fixación mecànic de les plaques. Segellat d'encavallaments.
Criteri d'amidament de projecte: Superfície mesurada en veritable magnitud, segons documentació gràfica de Projecte.
Criteri de mesura d'obra: Es mesurarà, en veritable magnitud, la superfície realment executada segons especificacions de Projecte.

| Codi | Ut | Descripció | Rendiment | Preu | Import |
|---|---|---|---|---|---|
| mt13lpo100jj | m² | Placa translúcida de policarbonat, de perfil gran ona, Onduclair PC "ONDULINE", de 10 mm d'espessor, amb una transmissió de lluminositat del 90%. (material) | 1.130 | 17.25 | 19.49 |
| mt13lpo140n | U | Kit d'accessoris de fixació "ONDULINE", per a plaques de policarbonat, en cobertes inclinades, format per peces de polipropilè per a recolzament de placa de perfil gran ona, amb el mateix perfil de l'ona, peces d'acer inoxidable amb volandera d'EPDM per a col·locar sobre la part superior de la placa i assegurar l'estanquitat de la fixació i cargols autoroscants. (material) | 0.200 | 35.28 | 7.06 |
| mt22www050a | U | Cartutx de 300 ml de silicona neutra oxímica, d'elasticitat permanent i enduriment ràpid, color blanc, rang de temperatura de treball de -60 a 150°C, amb resistència als rajos UV, duresa Shore A aproximada de 22, segons UNE-EN ISO 868 i elongació a ruptura >= 800%, segons UNE-EN ISO 8339. (material) | 0.200 | 4.73 | 0.95 |
| op00ciz010 |  | Cisalla. | 1.000 | 0.00 | 0.00 |
| op00roe010 |  | Rosegadora. | 1.000 | 0.00 | 0.00 |
| mo051 | h | Oficial 1ª muntador de tancaments industrials. (mà d'obra) | 0.118 | 29.34 | 3.46 |
| mo098 | h | Ajudant muntador de tancaments industrials. (mà d'obra) | 0.118 | 25.28 | 2.98 |
| % | % | Costos directes complementaris | 2 % | 33.94 | 0.68 |
|  |  | Costos directes |  |  | 34.62 |
