# Punt singular per a coberta inclinada de policarbonat cel·lular

- Propietat de l'arxiu: CYPE INGENIEROS, S.A.
- Format: FIEBDC-3/2002
- Divisa: EUR
- Costos indirectes: 3.00 %
- IVA: 21.00 %

## Q Cobertes

### QU Components de cobertes inclinades i corbes

#### QUP De plaques de policarbonat

**QUP021** m Punt singular per a coberta inclinada de policarbonat cel·lular.
Trobada frontal de vessant amb parament vertical per a coberta inclinada amb una pendent major del 10%, amb perfil de recolzament d'alumini, de 1,8 mm d'espessor, 65 mm d'amplada, 120 mm d'altura i 4000 mm de longitud, amb junt de neoprè i perfil de tancament superior d'alumini, de 1,8 mm d'espessor, 60 mm d'amplada, 40 mm d'altura i 4000 mm de longitud, amb junt de neoprè. Inclús accessoris de fixació dels perfils al parament vertical i silicona neutra oxímica, per closa de juntes.
Inclou: Replanteig. Fixació del perfil de recolzament al parament vertical. Col·locació de les plaques. Fixació del perfil de tancament superior al parament vertical. Segellat de junts.
Criteri d'amidament de projecte: Longitud amidada segons documentació gràfica de Projecte, incrementada en 5 cm a cada costat.
Criteri de mesura d'obra: Es mesurarà la longitud realment executada segons especificacions de Projecte, incloent els acords en els suports.

| Codi | Ut | Descripció | Rendiment | Preu | Import |
|---|---|---|---|---|---|
| mt13lpo170a | m | Perfil de recolzament d'alumini, de 1,8 mm d'espessor, 65 mm d'amplada, 120 mm d'altura i 4000 mm de longitud, amb junt de neoprè, per a plaques planes de policarbonat cel·lular; amb accessoris de fixació. (material) | 1.000 | 16.91 | 16.91 |
| mt13lpo175a | m | Perfil de tancament superior d'alumini, de 1,8 mm d'espessor, 60 mm d'amplada, 40 mm d'altura i 4000 mm de longitud, amb junt de neoprè, per a plaques planes de policarbonat cel·lular; amb accessoris de fixació. (material) | 1.000 | 11.21 | 11.21 |
| mt22www050a | U | Cartutx de 300 ml de silicona neutra oxímica, d'elasticitat permanent i enduriment ràpid, color blanc, rang de temperatura de treball de -60 a 150°C, amb resistència als rajos UV, duresa Shore A aproximada de 22, segons UNE-EN ISO 868 i elongació a ruptura >= 800%, segons UNE-EN ISO 8339. (material) | 0.025 | 4.73 | 0.12 |
| mo051 | h | Oficial 1ª muntador de tancaments industrials. (mà d'obra) | 0.394 | 29.34 | 11.56 |
| mo098 | h | Ajudant muntador de tancaments industrials. (mà d'obra) | 0.197 | 25.28 | 4.98 |
| % | % | Costos directes complementaris | 2 % | 44.78 | 0.90 |
|  |  | Costos directes |  |  | 45.68 |
