# Capa de protecció a coberta inclinada, enjardinada extensiva

- Propietat de l'arxiu: CYPE INGENIEROS, S.A.
- Format: FIEBDC-3/2002
- Divisa: EUR
- Costos indirectes: 3.00 %
- IVA: 21.00 %

## Q Cobertes

### QU Components de cobertes inclinades i corbes

#### QUV Enjardinades

**QUV010** m² Capa de protecció a coberta inclinada, enjardinada extensiva.
Capa de protecció a coberta inclinada, enjardinada extensiva (ecològica), amb un pendent mitjà del 5%, amb substrat, compost de ceràmica seleccionada triturada, roca volcànica o sorra de sílice i altres components vegetals; amb pH de 8, de 80 mm d'espessor i plantes amb pa d'arrels pla, amb 4 o més espècies diferents de crespinell.
Inclou: Estès del substrat. Col·locació de la vegetació. Replè de l'espai entre la vora de la coberta i la vegetació amb còdols.
Criteri d'amidament de projecte: Superfície de l'aiguavés mesurada en veritable magnitud, segons documentació gràfica de Projecte.
Criteri de mesura d'obra: Es mesurarà, en veritable magnitud, la superfície realment executada segons especificacions de Projecte.

| Codi | Ut | Descripció | Rendiment | Preu | Import |
|---|---|---|---|---|---|
| mt48sap010a | m³ | Substrat, compost de ceràmica seleccionada triturada, roca volcànica o sorra de sílice i altres components vegetals; amb pH de 8, subministrat en sacs Big Bag, per a cobertes verdes. (material) | 0.092 | 92.15 | 8.48 |
| mt48tsp010a | m² | Plantes amb pa d'arrels pla, subministrades en safates de 40 peces amb 4 o més espècies diferents de crespinell, per a cobertes verdes. (material) | 1.030 | 6.62 | 6.82 |
| mo040 | h | Oficial 1ª jardiner. (mà d'obra) | 0.263 | 28.42 | 7.47 |
| mo086 | h | Ajudant jardiner. (mà d'obra) | 0.263 | 25.28 | 6.65 |
| % | % | Costos directes complementaris | 2 % | 29.42 | 0.59 |
|  |  | Costos directes |  |  | 30.01 |
