# Alicatat amb plaques de gres porcellànic de gran format STON-KER de "BUTECH"

- Propietat de l'arxiu: CYPE INGENIEROS, S.A.
- Format: FIEBDC-3/2002
- Divisa: EUR
- Costos indirectes: 3.00 %
- IVA: 21.00 %

## R Revestiments i extradossats

### RA Enrajolats

#### RAG De rajoles ceràmiques

**RAG062** m² Alicatat amb plaques de gres porcellànic de gran format STON-KER de "BUTECH", "PORCELANOSA GRUPO", sèrie Carpatia, acabat Beix, de 33x66x1 cm, col·locades sobre una superfície suport de plaques de guix laminat en parament interior, rebudes amb adhesiu cimentós millorat, C2 TE, amb lliscament reduït i temps obert ampliat, Fr-one Gris "BUTECH", sense junt (separació entre rajoles entre 1,5 i 3 mm); amb cantoneres de PVC; rejuntat amb morter de junts cimentós Colorstuk 0-4 "BUTECH", tipus CG 2, color Manhattan, per junts de fins a 4 mm.
Subministrament i col·locació d'enrajolat amb plaques de gres porcellànic de gran format STON-KER de "BUTECH", "PORCELANOSA GRUPO", sèrie Carpatia, acabat Beix, de 33x66x1 cm, col·locades sobre una superfície suport de plaques de guix laminat en parament interior, rebudes amb adhesiu cimentós millorat, C2 TE, amb lliscament reduït i temps obert ampliat, Fr-one Gris "BUTECH", estès amb plana sobre superfície suport, i rejuntat amb morter de junts cimentós Colorstuk 0-4 "BUTECH", tipus CG 2, color Manhattan, per junts de fins a 4 mm. Inclús preparació de la superfície suport de plaques de guix laminat, replanteig, talls i junts; amb cantoneres de PVC; acabat i neteja final.
Inclou: Preparació de la superfície suport. Replanteig de nivells i disposició de rajoles. Col·locació de mestres o regles. Preparació i aplicació de l'adhesiu. Formació de juntes de moviment. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcb010g | kg | Adhesiu cimentós millorat, C2 TE, amb lliscament reduït i temps obert ampliat, segons UNE-EN 12004, Fr-one Gris "BUTECH", per a façanes ceràmiques, compost per ciments d'alta resistència, àrids seleccionats i alt contingut en resines sintètiques. (material) | 6.000 | 0.56 | 3.36 |
| mt19awa010 | m | Cantonera de PVC en cantonades enrajolades. (material) | 0.500 | 1.32 | 0.66 |
| mt12pcb020lgD1 | m² | Placa de gres porcellànic de gran format STON-KER de "BUTECH", "PORCELANOSA GRUPO", sèrie Carpatia, acabat Beix, de 33x66x1 cm. (material) | 1.050 | 42.93 | 45.08 |
| mt09mcb020aa | kg | Morter de junts cimentós Colorstuk 0-4 "BUTECH", tipus CG2, segons UNE-EN 13888, color Manhattan, per junts de fins a 4 mm, compost per ciments d'alta resistència, àrids seleccionats, pigments i additius específics, apte per a tot tipus de rajoles ceràmiques i pedres naturals. (material) | 0.500 | 1.17 | 0.59 |
| op00sie030 |  | Serra de disc de diamant, per a taula de treball, de tall humit. | 1.000 | 0.00 | 0.00 |
| op00amo010 |  | Mola o radial. | 1.000 | 0.00 | 0.00 |
| op00tal010 |  | Trepant. | 1.000 | 0.00 | 0.00 |
| mo024 | h | Oficial 1ª enrajolador. (mà d'obra) | 0.481 | 24.50 | 11.78 |
| mo062 | h | Ajudant enrajolador. (mà d'obra) | 0.240 | 21.75 | 5.22 |
| % | % | Costos directes complementaris | 2 % | 66.69 | 1.33 |
|  |  | Costos directes |  |  | 68.02 |
