# Revestiment mural amb planxa d'alumini

- Propietat de l'arxiu: CYPE INGENIEROS, S.A.
- Format: FIEBDC-3/2002
- Divisa: EUR
- Costos indirectes: 3.00 %
- IVA: 21.00 %

## R Revestiments i extradossats

### RD Decoratius

#### RDE Metàl·lics

**RDE020** m² Revestiment mural amb planxa d'alumini.
Revestiment decoratiu de paraments interiors amb planxa d'alumini lacat imitació fusta, de 1 mm d'espessor, tallada a mida, fixació amb cargols d'acer galvanitzat a una estructura metàl·lica de perfils de planxa d'acer galvanitzat, de 85 mm d'amplada, ancorada al parament vertical cada 600 mm, amb ancoratges mecànics amb tac de niló i cargol d'acer galvanitzat, de cap aixamfranat.
Inclou: Neteja i preparació de la superfície suport. Replanteig. Fixació dels perfils sobre el parament. Tall i preparació del revestiment. Col·locació i fixació del revestiment. Resolució de trobades i punts singulars.
Criteri d'amidament de projecte: Superfície mesurada segons documentació gràfica de Projecte, deduint els buits de superfície major de 2 m².
Criteri de mesura d'obra: Es mesurarà la superfície realment executada segons especificacions de Projecte, deduint els buits de superfície major de 2 m².

| Codi | Ut | Descripció | Rendiment | Preu | Import |
|---|---|---|---|---|---|
| mt29pme030a | m | Perfil de planxa d'acer galvanitzat, de 85 mm d'amplada. (material) | 1.660 | 0.99 | 1.64 |
| mt26aaa033a | U | Ancoratge mecànic amb tac de niló i cargol d'acer galvanitzat, de cap aixamfranat. (material) | 12.000 | 0.29 | 3.48 |
| mt29pme020Ma | m² | Planxa d'alumini lacat imitació fusta, de 1 mm d'espessor, tallada a mida, per a revestiment de paraments verticals interiors. (material) | 1.050 | 19.34 | 20.31 |
| mt29pme040a | U | Cargol d'acer galvanitzat. (material) | 9.330 | 0.02 | 0.19 |
| mo018 | h | Oficial 1ª serraller. (mà d'obra) | 0.370 | 25.97 | 9.61 |
| mo059 | h | Ajudant serraller. (mà d'obra) | 0.370 | 22.81 | 8.44 |
| % | % | Costos directes complementaris | 2 % | 43.67 | 0.87 |
|  |  | Costos directes |  |  | 44.54 |
