# Revestiment amb morter acrílic

- Propietat de l'arxiu: CYPE INGENIEROS, S.A.
- Format: FIEBDC-3/2002
- Divisa: EUR
- Costos indirectes: 3.00 %
- IVA: 21.00 %

## R Revestiments i extradossats

### RG Morters i revestiments acrílics

#### RGS Revestiments sintètic-minerals

**RGS010** m² Revestiment amb morter acrílic.
Formació en façanes de capa d'acabat per a revestiments continus, amb morter acrílic, color blanc, compost per resines acríliques, pigments minerals i additius orgànics i inorgànics. Aplicat amb llana sobre una capa base de morter industrial (no inclosa en aquest preu). A més preparació de la superfície de suport, formació de juntes, racons, arestes, rematades en els trobaments amb paraments, revestiments o altres elements rebuts a la seva superfície i protecció de la fusteria amb cinta adhesiva de pintor.
Inclou: Preparació del parament suport ja revestit. Execució de l'acabat superficial.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt28mop310ma | kg | Morter acrílic, color blanc, compost per resines acríliques, pigments minerals i additius orgànics i inorgànics, antifloridura i antiverdet, permeable al vapor d'aigua i amb resistència a l'envelliment, a la contaminació urbana i als rajos UV, per a revestiment de paraments exteriors. (material) | 2.000 | 3.82 | 7.64 |
| mt27wav020a | m | Cinta adhesiva de pintor, de 25 mm d'amplada. (material) | 1.750 | 0.10 | 0.18 |
| op00tal020 |  | Trepant amb batedora. | 1.000 | 0.00 | 0.00 |
| mo039 | h | Oficial 1ª revocador. (mà d'obra) | 0.281 | 28.42 | 7.99 |
| mo111 | h | Peó especialitzat revocador. (mà d'obra) | 0.281 | 25.02 | 7.03 |
| % | % | Costos directes complementaris | 2 % | 22.84 | 0.46 |
|  |  | Costos directes |  |  | 23.30 |
