# Morter monocapa fotocatalític, sobre suport de formigó

- Propietat de l'arxiu: CYPE INGENIEROS, S.A.
- Format: FIEBDC-3/2002
- Divisa: EUR
- Costos indirectes: 3.00 %
- IVA: 21.00 %

## R Revestiments i extradossats

### RQ Sistemes monocapa industrials

#### RQO Morters monocapa

**RQO031** m² Morter monocapa fotocatalític, sobre suport de formigó.
Formació en façanes de revestiment continu de 15 mm de gruix, impermeable a l'aigua de pluja, amb morter monocapa per la impermeabilització i decoració de façanes, tipus OC CSIII W2, segons UNE-EN 998-1, acabat amb àrid projectat, color blanc, compost de ciment fotocatalític, descontaminant i autonetejable, additius, resines sintètiques i càrregues minerals. Aplicat manualment sobre una superfície de formigó, prèvia aplicació d'una capa de morter pont d'unió, de 5 mm d'espessor, on s'apreciïn deficiències d'absorció o porositat (100% de la superfície del parament). Inclús preparació de la superfície suport, col·locació de malla de fibra de vidre antiàlcalis per a reforç de trobaments entre materials diferents i en els fronts de forjat, en un 20% de la superfície del parament, formació de junts, racons, mestres, arestes, queixals, brancals i llindes i acabats en les trobades amb paraments, revestiments o altres elements rebuts en la seva superfície.
Inclou: Preparació de la superfície suport. Especejament dels panys de treball. Arestat i realització de juntes. Preparació del morter monocapa. Aplicació del morter d'unió entre el suport i el morter monocapa. Aplicació del morter monocapa. Reglejat i allisat del revestiment. Acabat superficial. Repassos i neteja final.
Criteri d'amidament de projecte: Superfície mesurada segons documentació gràfica de Projecte, deduint els buits de superfície major de 3 m² i incloent el desenvolupament dels queixals.
Criteri de mesura d'obra: Es mesurarà la superfície realment executada segons especificacions de Projecte, deduint els buits de superfície major de 3 m² i incloent el desenvolupament dels queixals.

| Codi | Ut | Descripció | Rendiment | Preu | Import |
|---|---|---|---|---|---|
| mt28pcs020a | kg | Morter, de 5 mm d'espessor, com pont d'unió per morters monocapa sobre suports de formigó llis i formigó cel·lular. (material) | 7.500 | 0.27 | 2.03 |
| mt28mit060aa | kg | Morter monocapa per la impermeabilització i decoració de façanes, tipus OC CSIII W2, segons UNE-EN 998-1, acabat amb àrid projectat, color blanc, compost de ciment fotocatalític, descontaminant i autonetejable, additius, resines sintètiques i càrregues minerals. (material) | 17.000 | 0.65 | 11.05 |
| mt28mon040a | m² | Malla de fibra de vidre, antiàlcalis, de 10x10 mm de llum de malla, de 750 a 900 micres d'espessor i de 200 a 250 g/m² de massa superficial, amb 25 kp/cm² de resistència a tracció, per armar morters. (material) | 0.210 | 2.41 | 0.51 |
| mt28mon030 | m | Rivet de PVC. (material) | 0.750 | 0.35 | 0.26 |
| mt28mon050 | m | Perfil de PVC rígid per a formació d'arestes a revestiments de morter monocapa. (material) | 1.250 | 0.37 | 0.46 |
| mt28mon020b | kg | Àrid de marbre, procedent de trituració, per projectar sobre morter, de granulometria compresa entre 5 i 9 mm. (material) | 15.000 | 0.37 | 5.55 |
| op00tal020 |  | Trepant amb batedora. | 1.000 | 0.00 | 0.00 |
| mo039 | h | Oficial 1ª revocador. (mà d'obra) | 0.535 | 28.42 | 15.20 |
| mo111 | h | Peó especialitzat revocador. (mà d'obra) | 0.507 | 25.02 | 12.69 |
| % | % | Costos directes complementaris | 4 % | 47.75 | 1.91 |
|  |  | Costos directes |  |  | 49.66 |
