# Extradossat directe realitzat amb plaques de guix laminat - (10+40) (LR) Labelrock "ROCKWOOL"

- Propietat de l'arxiu: CYPE INGENIEROS, S.A.
- Format: FIEBDC-3/2002
- Divisa: EUR
- Costos indirectes: 3.00 %
- IVA: 21.00 %

## R Revestiments i extradossats

### RR Extradossats

#### RRY De plaques de guix laminat

**RRY040** m² Extradossat directe realitzat amb plaques de guix laminat - (10+40) (LR) Labelrock "ROCKWOOL", amb aïllament de llana de roca, de 40 mm d'espessor, incorporat a la placa, rebuda amb pasta de material d'unió sobre el parament vertical; 65 mm de gruix total.
Extradossat directe, de 65 mm de gruix total, amb nivell de qualitat de l'acabat Q2, format per plaques de guix laminat (10+40) (LR) Labelrock, "ROCKWOOL", amb aïllament de llana de roca, de 40 mm d'espessor, incorporat a la placa, rebuda amb pasta de material d'unió sobre el parament vertical. Inclús pasta i cinta per al tractament de junts.
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.
Criteri de valoració econòmica: El preu inclou la resolució de trobades i punts singulars.

| Codi | Ut | Descripció | Rendiment | Preu | Import |
|---|---|---|---|---|---|
| mt12psg035a | kg | Pasta de material d'unió, segons UNE-EN 14496. (material) | 3.500 | 0.47 | 1.65 |
| mt16lrw090a | m² | Placa prefabricada de guix amb un panell de llana de roca de doble densitat, Labelrock "ROCKWOOL", espessor 10+40 mm, resistència tèrmica 1,2 m²K/W, conductivitat tèrmica 0,034 W/(mK), Euroclasse A1 de reacció al foc segons UNE-EN 13501-1, calor específic 840 J/kgK i factor de resistència a la difusió del vapor d'aigua 1,3. (material) | 1.050 | 27.84 | 29.23 |
| mt12psg030a | kg | Pasta de segellament, segons UNE-EN 13963. (material) | 0.300 | 1.00 | 0.30 |
| mt12psg040a | m | Cinta de segellament, segons UNE-EN 13963. (material) | 1.600 | 0.03 | 0.05 |
| op00fre010 |  | Fresadora. | 1.000 | 0.00 | 0.00 |
| op00sie010 |  | Serra de calar. | 1.000 | 0.00 | 0.00 |
| mo053 | h | Oficial 1ª muntador de prefabricats interiors. (mà d'obra) | 0.392 | 25.32 | 9.93 |
| mo100 | h | Ajudant muntador de prefabricats interiors. (mà d'obra) | 0.392 | 21.75 | 8.53 |
| % | % | Costos directes complementaris | 2 % | 49.69 | 0.99 |
|  |  | Costos directes |  |  | 50.68 |
