# Capa fina de morter autoanivellant de ciment, "MBCC de Sika"

- Propietat de l'arxiu: CYPE INGENIEROS, S.A.
- Format: FIEBDC-3/2002
- Divisa: EUR
- Costos indirectes: 3.00 %
- IVA: 21.00 %

## R Revestiments i extradossats

### RS Paviments

#### RSA Morters i pastes d'anivellació

**RSA021** m² Capa fina de morter autoanivellant de ciment, "MBCC de Sika".
Capa fina de morter autoanivellant de ciment, monocomponent, MasterTop 544 "MBCC de Sika", CT - C40 - F6 - AR0,5, segons UNE-EN 13813, de 5 mm d'espessor, aplicada mecànicament, per a la regularització i anivellació de la superfície suport interior de formigó o morter, prèvia aplicació d'emprimació monocomponent a base de resines sintètiques modificades sense dissolvents, MasterTile P 303 "MBCC de Sika", de color groc, preparada per rebre paviment plàstic, ceràmic o de resines polimèriques. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09bnc220d | kg | Morter autoanivellant de ciment, monocomponent, MasterTop 544 "MBCC de Sika", CT - C40 - F6 - AR0,5, segons UNE-EN 13813, amb resines, àrids seleccionats i fibres sintètiques, amb una resistència a la compressió de 40000 kN/m² i una resistència a la abrasió segons el mètode Böhme UNE-EN 13892-3 de 18,8 cm³ / 50 cm², per a regularització i anivellació de paviments interiors de formigó. (material) | 10.000 | 1.44 | 14.40 |
| mt09bnc235d | l | Emprimació monocomponent a base de resines sintètiques modificades sense dissolvents, MasterTile P 303 "MBCC de Sika", de color groc, per a l'adherència de morters autoanivellants a suports cementosos, asfàltics o ceràmics. (material) | 0.125 | 7.57 | 0.95 |
| mt16pea020a | m² | Panell rígid de poliestirè expandit, segons UNE-EN 13163, mecanitzat lateral recte, de 10 mm d'espessor, resistència tèrmica 0,25 m²K/W, conductivitat tèrmica 0,036 W/(mK), per junta de dilatació. (material) | 0.100 | 0.92 | 0.09 |
| mq06pym020 | h | Mescladora-bombadora per morters autoanivellants. (maquinària) | 0.058 | 10.91 | 0.63 |
| mo031 | h | Oficial 1ª aplicador de morter autoanivellant. (mà d'obra) | 0.043 | 28.42 | 1.22 |
| mo069 | h | Ajudant aplicador de morter autoanivellant. (mà d'obra) | 0.071 | 25.28 | 1.79 |
| % | % | Costos directes complementaris | 2 % | 19.08 | 0.38 |
|  |  | Costos directes |  |  | 19.46 |
