# Capa fina de morter autoanivellant de ciment, "DRIZORO"

- Propietat de l'arxiu: CYPE INGENIEROS, S.A.
- Format: FIEBDC-3/2002
- Divisa: EUR
- Costos indirectes: 3.00 %
- IVA: 21.00 %

## R Revestiments i extradossats

### RS Paviments

#### RSA Morters i pastes d'anivellació

**RSA030** m² Capa fina de morter autoanivellant de ciment, "DRIZORO".
Capa fina de morter autoanivellant de ciment, Maxlevel Super, "DRIZORO", CT - C30 - F7 - A6, segons UNE-EN 13813, de 10 mm d'espessor, aplicada mecànicament, per a la regularització i anivellació de la superfície suport interior de formigó o morter, prèvia aplicació d'emprimació, Maxprimer Floor "DRIZORO", a base de resines acríliques en dispersió aquosa, preparada per rebre paviment ceràmic, de suro, de fusta, laminatge, flexible o tèxtil. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09bnd010a | l | Emprimació, Maxprimer Floor "DRIZORO", a base de resines acríliques en dispersió aquosa, per a l'adherència de morters autoanivellants a suports cimentosos. (material) | 0.125 | 7.30 | 0.91 |
| mt09bnd020a | kg | Morter autoanivellant de ciment, Maxlevel Super, "DRIZORO", CT - C30 - F7 - A6, segons UNE-EN 13813, amb resines, àrids seleccionats i fibres sintètiques, per a regularització i anivellació de paviments interiors de formigó. (material) | 16.000 | 1.70 | 27.20 |
| mt16pea020a | m² | Panell rígid de poliestirè expandit, segons UNE-EN 13163, mecanitzat lateral recte, de 10 mm d'espessor, resistència tèrmica 0,25 m²K/W, conductivitat tèrmica 0,036 W/(mK), per junta de dilatació. (material) | 0.100 | 0.92 | 0.09 |
| mq06pym020 | h | Mescladora-bombadora per morters autoanivellants. (maquinària) | 0.058 | 10.91 | 0.63 |
| mo031 | h | Oficial 1ª aplicador de morter autoanivellant. (mà d'obra) | 0.043 | 28.42 | 1.22 |
| mo069 | h | Ajudant aplicador de morter autoanivellant. (mà d'obra) | 0.071 | 25.28 | 1.79 |
| % | % | Costos directes complementaris | 2 % | 31.84 | 0.64 |
|  |  | Costos directes |  |  | 32.48 |
