# Terra tècnic enregistrable de panells autoportants de 600x600 mm i 48 mm d'espessor

- Propietat de l'arxiu: CYPE INGENIEROS, S.A.
- Format: FIEBDC-3/2002
- Divisa: EUR
- Costos indirectes: 3.00 %
- IVA: 21.00 %

## R Revestiments i extradossats

### RS Paviments

#### RSE Tècnics

**RSE040** m² Terra tècnic enregistrable de panells autoportants de 600x600 mm i 48 mm d'espessor, formats per un suport base de tauler aglomerat, de 38 mm d'espessor, amb cantells de PVC, làmina d'alumini de 0,5 mm d'espessor disposada a la cara inferior i una capa d'acabat de gres porcellànic, estil ciment, sèrie Meteor "GRESPANIA", color antracita, acabat llis, de 598x598 mm i 10 mm d'espessor recolzades sobre peus regulables d'acer galvanitzat, per a alçades de fins a 150 mm.
Terra tècnic enregistrable format per panells autoportants de 600x600 mm i 48 mm d'espessor, formats per un suport base de tauler aglomerat, de 38 mm d'espessor, amb cantells de PVC, làmina d'alumini de 0,5 mm d'espessor disposada a la cara inferior i una capa d'acabat de gres porcellànic, estil ciment, sèrie Meteor "GRESPANIA", color antracita, acabat llis, de 598x598 mm i 10 mm d'espessor recolzades sobre peus regulables d'acer galvanitzat, per a alçades de fins a 150 mm, fixats a la superfície de recolzament amb adhesiu. Inclús preparació de la superfície de recolzament dels pedestals mitjançant aspirat i neteja de restes d'obra, replanteig i fixació dels pedestals al terra amb cola, col·locació de coixinets sobre els pedestals i fixació de la rosca que regula la seva altura amb cola, i banda perimetral de llana de roca per la desolidarització del perímetre. Totalment muntat.
Inclou: Replanteig dels eixos dels pedestals i marcat de nivells. Col·locació, anivellació i fixació de pedestals. Col·locació dels panells. Neteja final del paviment.
Criteri d'amidament de projecte: Superfície útil, mesura segons documentació gràfica de Projecte. No s'ha incrementat l'amidament per trencaments i retallades, ja que en la descomposició s'ha considerat un 5% més de peces.
Criteri de mesura d'obra: Es mesurarà la superfície realment executada segons especificacions de Projecte.

| Codi | Ut | Descripció | Rendiment | Preu | Import |
|---|---|---|---|---|---|
| mt12psk040a | m | Banda perimetral de llana de roca de 12 mm de gruix i 100 mm d'ample. (material) | 1.000 | 3.47 | 3.47 |
| mt12psk080a | U | Cartutx de 600 cm³ de pega per a fixació de peus regulables a la superfície de recolzament. (material) | 0.010 | 9.75 | 0.10 |
| mt12psk060J | U | Peu regulable d'acer galvanitzat, per a alçades de fins a 150 mm. Inclús accessoris. (material) | 3.000 | 1.53 | 4.59 |
| mt12stg010gabb | m² | Panell autoportant per al sistema de terra tècnic enregistrable "GRESPANIA", de 600x600 mm i 48 mm de gruix, format per un suport base de tauler aglomerat, de 38 mm d'espessor, bisellat i acabat perimetralment amb PVC, color a escollir, làmina d'alumini de 0,5 mm d'espessor disposada a la cara inferior i una capa d'acabat de gres porcellànic, estil ciment, sèrie Meteor "GRESPANIA", color antracita, acabat llis, de 598x598 mm i 10 mm d'espessor; classificació 2/2/A/2, segons UNE-EN 12825. (material) | 1.050 | 75.00 | 78.75 |
| op00ato010 |  | Tornavís. | 1.000 | 0.00 | 0.00 |
| op00tal010 |  | Trepant. | 1.000 | 0.00 | 0.00 |
| op00tro010 |  | Serra de trepar. | 1.000 | 0.00 | 0.00 |
| mo011 | h | Oficial 1ª muntador. (mà d'obra) | 0.482 | 25.32 | 12.20 |
| mo080 | h | Ajudant muntador. (mà d'obra) | 0.482 | 21.75 | 10.48 |
| % | % | Costos directes complementaris | 2 % | 109.59 | 2.19 |
|  |  | Costos directes |  |  | 111.78 |
