# Marc perimètric per a estora metàl·lica

- Propietat de l'arxiu: CYPE INGENIEROS, S.A.
- Format: FIEBDC-3/2002
- Divisa: EUR
- Costos indirectes: 3.00 %
- IVA: 21.00 %

## R Revestiments i extradossats

### RS Paviments

#### RSF Estora

**RSF020** m Marc perimètric per a estora metàl·lica.
Marc perimetral per a pelut metàl·lic, format per perfils angulars d'alumini, acabat anoditzat, amb ales de 20x20 mm de longitud i 3 mm de gruix, instal·lat en encaixos de paviment mitjançant cargolat. Fins i tot preparació de la superfície suport i elements de fixació.
Inclou: Preparació de la superfície suport. Col·locació i fixació mecànica del perfil.
Criteri d'amidament de projecte: Longitud mesurada segons documentació gràfica de Projecte.
Criteri de mesura d'obra: Es mesurarà la longitud realment executada segons especificacions de Projecte.

| Codi | Ut | Descripció | Rendiment | Preu | Import |
|---|---|---|---|---|---|
| mt18fel020b | m | Marc perimetral per a pelut metàl·lic, format per perfils angulars d'alumini, acabat anoditzat, amb ales de 20x20 mm de longitud i 3 mm de gruix i elements de fixació al suport. (material) | 1.000 | 6.97 | 6.97 |
| mt20wwa030 | U | Cartutx de 310 cm³ de massilla de poliuretà impermeable. (material) | 0.032 | 7.32 | 0.23 |
| op00amo010 |  | Mola o radial. | 1.000 | 0.00 | 0.00 |
| mo027 | h | Oficial 1ª instal·lador de moquetes i revestiments tèxtils. (mà d'obra) | 0.071 | 27.50 | 1.95 |
| % | % | Costos directes complementaris | 2 % | 9.15 | 0.18 |
|  |  | Costos directes |  |  | 9.33 |
