# Estora de PVC

- Propietat de l'arxiu: CYPE INGENIEROS, S.A.
- Format: FIEBDC-3/2002
- Divisa: EUR
- Costos indirectes: 3.00 %
- IVA: 21.00 %

## R Revestiments i extradossats

### RS Paviments

#### RSF Catifes i estores

**RSF014** U Estora de PVC.
Estora amb base de PVC, acabat superficial amb fibres de polipropilè de color gris, espessor total 8 mm, de 60x40 cm, ús interior i exterior, enrotllable, instal·lat en encaixos de paviment format per fossa de 8 mm de profunditat (no inclosa en aquest preu). Inclús preparació de la superfície suport.
Inclou: Preparació de la superfície suport. Col·locació de l'estora.
Criteri d'amidament de projecte: Nombre d'unitats previstes, segons documentació gràfica de Projecte.
Criteri de mesura d'obra: Es mesurarà el nombre d'unitats realment executades segons especificacions de Projecte.

| Codi | Ut | Descripció | Rendiment | Preu | Import |
|---|---|---|---|---|---|
| mt18fep020a | U | Estora amb base de PVC, acabat superficial amb fibres de polipropilè de color gris, espessor total 8 mm, de 60x40 cm, ús interior i exterior, enrotllable, per a instal·lar en encaixos de paviment format per fossa de 8 mm de profunditat. (material) | 1.000 | 5.17 | 5.17 |
| mo027 | h | Oficial 1ª instal·lador de moquetes i revestiments tèxtils. (mà d'obra) | 0.043 | 28.42 | 1.22 |
| mo065 | h | Ajudant instal·lador de moquetes i revestiments tèxtils. (mà d'obra) | 0.043 | 25.28 | 1.09 |
| % | % | Costos directes complementaris | 2 % | 7.48 | 0.15 |
|  |  | Costos directes |  |  | 7.63 |
