# FIEBDC-3

- Propietat de l'arxiu: CYPE INGENIEROS, S.A.
- Format: FIEBDC-3/2002
- Divisa: EUR
- Costos indirectes: 3.00 %
- IVA: 21.00 %

| Codi | Ut | Descripció | Preu |
|---|---|---|---|
| mt09mcp020bv | kg | Morter de junts cimentós tipus L, color blanc, per junts de fins a 3 mm, compost per ciment blanc d'alta resistència i additius especials. (material) | 1.62 |
| mt09mcr021m | kg | Adhesiu cimentós millorat, C2 segons UNE-EN 12004, color gris. (material) | 0.41 |
| mt18bgg015aaea | m |  |  |

## Altres textos de l'arxiu
- Entornpeu ceràmic de gres de porcellana, estil ciment, sèrie Meteor "GRESPANIA", acabat brillant, color antracita, 8x30 cm, capacitat d'absorció d'aigua E<0,5%, grup BIa, segons UNE-EN 14411, resistència al lliscament 15
