# Entornpeu de fang cuit

- Propietat de l'arxiu: CYPE INGENIEROS, S.A.
- Format: FIEBDC-3/2002
- Divisa: EUR
- Costos indirectes: 3.00 %
- IVA: 21.00 %

## R Revestiments i extradossats

### RS Paviments

#### RSG De rajoles ceràmiques

**RSG091** m Entornpeu de fang cuit.
Entornpeu ceràmic de fang cuit, d'elaboració manual, 8,5x30 cm, per a interiors, rebut amb morter de ciment M-10. Inclús rejuntat amb morter de ciment M-10 i neteja.
Inclou: Replanteig de les peces. Tall de les peces i formació d'encaixos en cantonades i racons. Col·locació de l'entornpeu. Rejuntat. Neteja de l'entornpeu.
Criteri d'amidament de projecte: Longitud mesurada segons documentació gràfica de Projecte, sense incloure buits de portes. No s'ha incrementat l'amidament per trencaments i retallades, ja que en la descomposició s'ha considerat un 5% més de peces.
Criteri de mesura d'obra: Es mesurarà la longitud realment executada segons especificacions de Projecte.

| Codi | Ut | Descripció | Rendiment | Preu | Import |
|---|---|---|---|---|---|
| mt09mor010e | m³ | Morter de ciment CEM II/B-P 32,5 N tipus M-10, confeccionat en obra con 380 kg/m³ de ciment i una proporció en volum 1/4. (material) | 0.003 | 133.30 | 0.40 |
| mt18rco020a | m | Entornpeu ceràmic de fang cuit, d'elaboració manual, 8,5x30 cm. (material) | 1.050 | 6.06 | 6.36 |
| op00sie030 |  | Serra de disc de diamant, per a taula de treball, de tall humit. | 1.000 | 0.00 | 0.00 |
| mo023 | h | Oficial 1ª enrajolador. (mà d'obra) | 0.263 | 27.50 | 7.23 |
| % | % | Costos directes complementaris | 2 % | 13.99 | 0.28 |
|  |  | Costos directes |  |  | 14.27 |
