# FIEBDC-3

- Propietat de l'arxiu: CYPE INGENIEROS, S.A.
- Format: FIEBDC-3/2002
- Divisa: EUR
- Costos indirectes: 3.00 %
- IVA: 21.00 %

| Codi | Ut | Descripció | Preu |
|---|---|---|---|
| mt09mcb010i | kg | Adhesiu cimentós millorat, C2 TE, amb lliscament reduït i temps obert ampliat, segons UNE-EN 12004, Rapimax Gris n "BUTECH", per a la col·locació en capa fina de paviment ceràmic, a base de ciments especials, àrids seleccionats i resines sintètiques. (material) | 1.86 |
| mt09mcb020a | kg | Morter de junts cimentós Colorstuk 0-4 "BUTECH", tipus CG2, segons UNE-EN 13888, color Manhattan, per junts de fins a 4 mm, a base de ciments d'alta resistència, àrids seleccionats, pigments i additius específics, per a tot tipus de peces ceràmiques i pedres naturals. (material) | 3.30 |
| mt12pcb020hnS1 | m² | Placa de gres porcellànic de gran format STON-KER de "BUTECH", "PORCELANOSA GRUPO", sèrie Durango, acabat Arena, de 37,3x37,3x1 cm. (material) | 37.50 |
| op00sie030 |  | Serra de disc de diamant, per a taula de treball, de tall humit. | 0.00 |
| mo023 | h | Oficial 1ª enrajolador. (mà d'obra) | 27.50 |
| mo061 | h | Ajudant enrajolador. (mà d'obra) | 24.46 |
| % | % | Costos directes complementaris | 0.00 |

**RSG140** m² Enrajolat de rajoles ceràmiques "BUTECH", col·locades amb adhesiu.
Preu: 0.00
Subministrament i execució de paviment mitjançant el mètode de col·locació en capa fina, de plaques de gres porcellànic de gran format STON-KER de "BUTECH", "PORCELANOSA GRUPO", sèrie Durango, acabat Arena, de 37,3x37,3x1 cm, per ús interior, resistència al lliscament 15
