# Sistema "BUTECH" d'enrajolat de pedra natural

- Propietat de l'arxiu: CYPE INGENIEROS, S.A.
- Format: FIEBDC-3/2002
- Divisa: EUR
- Costos indirectes: 3.00 %
- IVA: 21.00 %

## R Revestiments i extradossats

### RS Paviments

#### RSP De pedra natural

**RSP015** m² Sistema "BUTECH" d'enrajolat de pedra natural.
Subministrament i col·locació de paviment de rajoles de marbre Crema Llevant, per a interiors, de 60x30x2 cm, acabat polit; rebudes amb adhesiu cimentós millorat, C2 TE S1, deformable, amb lliscament reduït i temps obert ampliat, One-flex Gris Premium "BUTECH" i esteses sobre capa de reforç de 4 cm de morter de ciment CEM II/B-P 32,5 N tipus M-10 armat amb malla electrosoldada ME 20x20 Ø 5-5 B 500 T 6x2,20 UNE-EN 10080, realitzada sobre làmina fonoaïllant multicapa Fonopac "BUTECH" de 2,5 mm d'espessor, que actua com a aïllament acústic. Inclús formació de juntes perimetrals continues, d'amplada no menor de 5 mm, en els límits amb parets, pilars exempts i elevacions de nivell i, en el seu cas, juntes de partició i juntes estructurals o de dilatació existents en el suport; rejuntat amb morter de junts cimentós Colorstuk 0-4 "BUTECH", tipus CG 2, color Manhattan, per junts de fins a 4 mm, i neteja.
Inclou: Neteja, anivellació i preparació de la superfície suport. Replanteig de nivells. Col·locació de l'aïllament. Aplicació de la capa d'anivellació. Replanteig de la disposició de les peces i junts de moviment. Aplicació de l'adhesiu. Col·locació de les rajoles a punta de paleta. Comprovació de la planitud. Reomplert dels junts de dilatació. Reblert de juntes de separació entre rajoles.
Criteri d'amidament de projecte: Superfície construïda, mesurada segons documentació gràfica de Projecte. No s'ha incrementat l'amidament per trencaments i retallades, ja que en la descomposició s'ha considerat un 5% més de peces.
Criteri de mesura d'obra: Es mesurarà la superfície realment executada segons especificacions de Projecte.

| Codi | Ut | Descripció | Rendiment | Preu | Import |
|---|---|---|---|---|---|
| mt16sab010a | m² | Làmina fonoaïllant multicapa Fonopac "BUTECH" de 2,5 mm d'espessor, constituïda per una làmina de cautxú sintètic EPDM de 1 kg/m² adherida a una làmina de polietilè reticulat d'alta densitat de 2 mm d'espessor. (material) | 1.050 | 5.32 | 5.59 |
| mt16sab020 | m | Cinta autoadhesiva per a segellat d'encavallaments en làmines d'aïllament acústic Cintex de "BUTECH". (material) | 2.000 | 0.42 | 0.84 |
| mt07ame010d | m² | Malla electrosoldada ME 20x20 Ø 5-5 B 500 T 6x2,20 UNE-EN 10080. (material) | 1.050 | 2.52 | 2.65 |
| mt09mor010e | m³ | Morter de ciment CEM II/B-P 32,5 N tipus M-10, confeccionat en obra con 380 kg/m³ de ciment i una proporció en volum 1/4. (material) | 0.040 | 133.30 | 5.33 |
| mt09mcb010g | kg | Adhesiu cimentós millorat, C2 TE S1, deformable, amb lliscament reduït i temps obert ampliat, segons UNE-EN 12004, One-flex Gris Premium "BUTECH", per a la col·locació en capa fina de paviment i revestiments de marbre i material ceràmic en interiors, exteriors i piscines, a base de ciments d'alta resistència, àrids seleccionats i alt contingut en resines sintètiques. (material) | 4.000 | 2.24 | 8.96 |
| mt18bmn010nha | m² | Rajola de marbre nacional, Crema Llevant polit, 60x30x2 cm, segons UNE-EN 12058. (material) | 1.050 | 20.07 | 21.07 |
| mt09mcb020a | kg | Morter de junts cimentós Colorstuk 0-4 "BUTECH", tipus CG2, segons UNE-EN 13888, color Manhattan, per junts de fins a 4 mm, a base de ciments d'alta resistència, àrids seleccionats, pigments i additius específics, per a tot tipus de peces ceràmiques i pedres naturals. (material) | 1.500 | 3.30 | 4.95 |
| mt09mcb030a | kg | Additius de làtex Cl-stuk, "BUTECH", per a incrementar la resistència mecànica i la flexibilitat i disminuir l'absorció d'aigua de morters de rejuntat. (material) | 1.250 | 1.61 | 2.01 |
| op00sie030 |  | Serra de disc de diamant, per a taula de treball, de tall humit. | 1.000 | 0.00 | 0.00 |
| mo020 | h | Oficial 1ª construcció. (mà d'obra) | 0.214 | 27.50 | 5.89 |
| mo113 | h | Peó ordinari construcció. (mà d'obra) | 0.356 | 23.04 | 8.20 |
| mo023 | h | Oficial 1ª enrajolador. (mà d'obra) | 0.471 | 27.50 | 12.95 |
| mo061 | h | Ajudant enrajolador. (mà d'obra) | 0.471 | 24.46 | 11.52 |
| % | % | Costos directes complementaris | 2 % | 89.96 | 1.80 |
|  |  | Costos directes |  |  | 91.76 |
