# Portarrotllos de reserva de 210 mm de longitud, d'acer inoxidable AISI 304 amb acabat cromat. Fixació al suport amb les subjeccions subministrades pel fabricant

- Propietat de l'arxiu: CYPE INGENIEROS, S.A.
- Format: FIEBDC-3/2002
- Divisa: EUR
- Costos indirectes: 3.00 %
- IVA: 21.00 %

## S Senyalització i equipament

### SM Banys

#### SMA Accessoris

**SMA040** U Portarrotllos de reserva de 210 mm de longitud, d'acer inoxidable AISI 304 amb acabat cromat. Fixació al suport amb les subjeccions subministrades pel fabricant.
Portarrotllos de reserva de 210 mm de longitud, d'acer inoxidable AISI 304 amb acabat cromat. Fixació al suport amb les subjeccions subministrades pel fabricant.
Inclou: Replanteig. Col·locació i fixació.
Criteri d'amidament de projecte: Nombre d'unitats previstes, segons documentació gràfica de Projecte.
Criteri de mesura d'obra: Es mesurarà el nombre d'unitats realment col·locades segons especificacions de Projecte.

| Codi | Ut | Descripció | Rendiment | Preu | Import |
|---|---|---|---|---|---|
| mt31abp051a | U | Portarrotllos de reserva de 210 mm de longitud, d'acer inoxidable AISI 304 amb acabat cromat. (material) | 1.000 | 26.77 | 26.77 |
| op00ato010 |  | Tornavís. | 1.000 | 0.00 | 0.00 |
| op00tal010 |  | Trepant. | 1.000 | 0.00 | 0.00 |
| mo107 | h | Ajudant lampista. (mà d'obra) | 0.131 | 21.72 | 2.85 |
| % | % | Costos directes complementaris | 2 % | 29.62 | 0.59 |
|  |  | Costos directes |  |  | 30.21 |
