# Assaig d'aptitud al soldatge sobre una mostra soldada de perfil laminat, amb determinació de: disminució de la càrrega total de trencament i doblat simple en la zona d'afecció del calor

- Propietat de l'arxiu: CYPE INGENIEROS, S.A.
- Format: FIEBDC-3/2002
- Divisa: EUR
- Costos indirectes: 3.00 %
- IVA: 21.00 %

## X Control de qualitat i assaigs

### XM Estructures metàl·liques

#### XMP Perfils laminats

**XMP020** U Assaig d'aptitud al soldatge sobre una mostra soldada de perfil laminat, amb determinació de: disminució de la càrrega total de trencament i doblat simple en la zona d'afecció del calor.
Assaigs a realitzar en laboratori acreditat en l'àrea tècnica corresponent, sobre una mostra soldada de perfil laminat per ús en estructura metàl·lica, agafada en obra, per confirmar la seva aptitud al soldatge mitjançant la determinació de les següents característiques: disminució de la càrrega total de trencament i doblat simple en la zona d'afecció del calor. Fins i tot desplaçament a obra i informe de resultats.
Inclou: Desplaçament a obra. Presa de mostres. Realització dels assajos. Redacció d'informe dels resultats dels assajos realitzats.
Criteri d'amidament de projecte: Assaig a realitzar, segons documentació del Pla de control de qualitat.

| Codi | Ut | Descripció | Rendiment | Preu | Import |
|---|---|---|---|---|---|
| mt49des010 | U | Repercussió de desplaçament a obra per la presa de mostres. (material) | 1.000 | 0.74 | 0.74 |
| mt49pma020 | U | Presa en obra de mostres de perfil laminat en estructura metàl·lica, quin pes no excedeixi de 50 kg. (material) | 1.000 | 32.02 | 32.02 |
| mt49ars030 | U | Assaig de tracció d'una proveta d'acer soldada per al càlcul de la disminució de la càrrega total de trencament. (material) | 1.000 | 56.18 | 56.18 |
| mt49ars040 | U | Assaig de doblegat simple d'una proveta d'acer soldada, en la zona d'afecció del calor (HAZ). (material) | 1.000 | 15.17 | 15.17 |
| mt49ars020 | U | Informe de resultats de l'assaig d'aptitud al soldatge en obra sobre una mostra soldada de perfil laminat en estructura metàl·lica. (material) | 1.000 | 96.06 | 96.06 |
| % | % | Costos directes complementaris | 2 % | 200.17 | 4.00 |
|  |  | Costos directes |  |  | 204.17 |
