# Assaig no destructiu sobre una unió soldada, mitjançant partícules magnètiques, líquids penetrants, radiografia amb pel·lícula de 10x24 cm

- Propietat de l'arxiu: CYPE INGENIEROS, S.A.
- Format: FIEBDC-3/2002
- Divisa: EUR
- Costos indirectes: 3.00 %
- IVA: 21.00 %

## X Control de qualitat i assaigs

### XM Estructures metàl·liques

#### XMS Soldadures

**XMS020** U Assaig no destructiu sobre una unió soldada, mitjançant partícules magnètiques, líquids penetrants, radiografia amb pel·lícula de 10x24 cm.
Assaig no destructiu a realitzar per laboratori acreditat a l'àrea tècnica corresponent, sobre una unió soldada en estructura metàl·lica, mitjançant partícules magnètiques per a la determinació de les imperfeccions superficials de la unió, segons UNE-EN ISO 17638, líquids penetrants per a la determinació de les imperfeccions superficials de la unió, segons UNE-EN ISO 3452-1, radiografia amb pel·lícula de 10x24 cm per a la determinació dels defectes interns de la unió, segons UNE-EN 12517-1. Fins i tot desplaçament a obra i informe de resultats.
Inclou: Desplaçament a obra. Realització de l'assaig. Redacció d'informe del resultat del assaig realitzat.
Criteri d'amidament de projecte: Assaig a realitzar, segons documentació del Pla de control de qualitat.
Criteri de mesura d'obra: Es mesurarà el nombre d'assaigs realitzats per laboratori acreditat segons especificacions de Projecte.

| Codi | Ut | Descripció | Rendiment | Preu | Import |
|---|---|---|---|---|---|
| mt49sld050 | U | Assaig no destructiu sobre una unió soldada, mitjançant partícules magnètiques, segons UNE-EN ISO 17638, inclús desplaçament a obra i informe de resultats. (material) | 1.000 | 35.40 | 35.40 |
| mt49sld030 | U | Assaig no destructiu sobre una unió soldada, mitjançant líquids penetrants, segons UNE-EN ISO 3452-1, inclús desplaçament a obra i informe de resultats. (material) | 1.000 | 25.00 | 25.00 |
| mt49sld020a | U | Assaig no destructiu sobre una unió soldada, mitjançant radiografia amb pel·lícula de 10x24 cm, segons UNE-EN 12517-1, inclús desplaçament a obra i informe de resultats. (material) | 1.000 | 49.28 | 49.28 |
| % | % | Costos directes complementaris | 2 % | 109.68 | 2.19 |
|  |  | Costos directes |  |  | 111.87 |
