# Conjunt de proves de servei en cancell, per comprovar el correcte funcionament de les següents instal·lacions: TV/FM

- Propietat de l'arxiu: CYPE INGENIEROS, S.A.
- Format: FIEBDC-3/2002
- Divisa: EUR
- Costos indirectes: 3.00 %
- IVA: 21.00 %

## X Control de qualitat i assaigs

### XR Proves de servei

#### XRI Instal·lacions

**XRI020** U Conjunt de proves de servei en cancell, per comprovar el correcte funcionament de les següents instal·lacions: TV/FM.
Conjunt de proves de servei a realitzar per laboratori acreditat a l'àrea tècnica corresponent, per comprovar el correcte funcionament de les següents instal·lacions: TV/FM. Fins i tot informe de resultats.
Inclou: Realització de les proves. Redacció d'informe dels resultats de les proves realitzades.
Criteri d'amidament de projecte: Prova a realitzar, segons documentació del Pla de control de qualitat.
Criteri de mesura d'obra: Es mesurarà el nombre de proves realitzades per laboratori acreditat segons especificacions de Projecte.

| Codi | Ut | Descripció | Rendiment | Preu | Import |
|---|---|---|---|---|---|
| mt49prs120b | U | Prova de servei per comprovar el correcte funcionament de la instal·lació de TV/FM en vestíbul, inclús informe de resultats. (material) | 1.000 | 12.00 | 12.00 |
| % | % | Costos directes complementaris | 2 % | 12.00 | 0.24 |
|  |  | Costos directes |  |  | 12.24 |
