# Dispositiu d'ancoratge tèxtil encastat al terreny

- Propietat de l'arxiu: CYPE INGENIEROS, S.A.
- Format: FIEBDC-3/2002
- Divisa: EUR
- Costos indirectes: 3.00 %
- IVA: 21.00 %

## Y Seguretat i salut

### YC Sistemes de protecció col·lectiva

#### YCL Línies i dispositius d'ancoratge

**YCL230** U Dispositiu d'ancoratge tèxtil encastat al terreny.
Dispositiu d'ancoratge per soterrar en un pou excavat en el terreny de 1,5 m de profunditat, format per cinta de polièster de 35 mm d'amplada amb un disc metàl·lic de 350 mm de diàmetre en un extrem i una argolla en l'altre extrem, per assegurar a un operari.
Criteri de valoració econòmica: El preu inclou l'excavació del pou, el reompliment posterior amb les terres prèviament excavades i la compactació final.
Criteri d'amidament de projecte: Nombre d'unitats previstes, segons Estudi o Estudi Bàsic de Seguretat i Salut.
Criteri de mesura d'obra: Es mesurarà el nombre d'unitats realment col·locades segons especificacions d'Estudi o Estudi Bàsic de Seguretat i Salut.

| Codi | Ut | Descripció | Rendiment | Preu | Import |
|---|---|---|---|---|---|
| mt50spd040a | U | Dispositiu d'ancoratge per soterrar en un pou excavat en el terreny de 1,5 m de profunditat, format per cinta de polièster de 35 mm d'amplada amb un disc metàl·lic de 350 mm de diàmetre en un extrem i una argolla en l'altre extrem, classe A1. (material) | 1.000 | 39.56 | 39.56 |
| mq01exn020b | h | Retroexcavadora hidràulica sobre pneumàtics, de 115 kW. (maquinària) | 0.580 | 54.36 | 31.53 |
| mo120 | h | Peó Seguretat i Salut. (mà d'obra) | 0.139 | 23.81 | 3.31 |
| % | % | Costos directes complementaris | 2 % | 74.40 | 1.49 |
|  |  | Costos directes |  |  | 75.89 |
