# Garlanda lluminosa

- Propietat de l'arxiu: CYPE INGENIEROS, S.A.
- Format: FIEBDC-3/2002
- Divisa: EUR
- Costos indirectes: 3.00 %
- IVA: 21.00 %

## Y Seguretat i salut

### YS Senyalització provisional d'obres

#### YSB Abalisament

**YSB085** m Garlanda lluminosa.
Subministrament, muntatge i desmuntatge de garlanda lluminosa d'abalisament amb cable de 25 m de longitud i 6 llums, amortitzable en 10 usos, alimentada per bateria de 12 V. Inclús manteniment en condicions segures durant tot el període de temps que es requereixi.
Inclou: Muntatge i comprovació. Desmuntatge posterior. Transport fins al lloc de magatzematge o retirada a contenidor.
Criteri d'amidament de projecte: Longitud mesurada segons Estudi o Estudi Bàsic de Seguretat i Salut.
Criteri de mesura d'obra: S'amidarà la longitud realment muntada segons especificacions d'Estudi o Estudi Bàsic de Seguretat i Salut.

| Codi | Ut | Descripció | Rendiment | Preu | Import |
|---|---|---|---|---|---|
| mt50bal085 | U | Garlanda lluminosa d'abalisament amb cable de 25 m de longitud, 6 llums i bateria de 12 V, com a font d'alimentació. (material) | 0.004 | 105.12 | 0.42 |
| mo119 | h | Oficial 1ª Seguretat i Salut. (mà d'obra) | 0.139 | 27.50 | 3.82 |
| mo120 | h | Peó Seguretat i Salut. (mà d'obra) | 0.139 | 23.04 | 3.20 |
| % | % | Costos directes complementaris | 2 % | 7.44 | 0.15 |
|  |  | Costos directes |  |  | 7.59 |
