# Unitat aigua-aigua, bomba de calor geotèrmica, per a calefacció i refrigeració

- Propietat de l'arxiu: CYPE INGENIEROS, S.A.
- Format: FIEBDC-3/2002
- Divisa: EUR
- Costos indirectes: 3.00 %
- IVA: 21.00 %

## Z Rehabilitació energètica

### ZC Calefacció, climatització i A.C.S.

#### ZCV Unitats centralitzades de climatització

**ZCV210** U Unitat aigua-aigua, bomba de calor geotèrmica, per a calefacció i refrigeració.
Rehabilitació energètica d'edifici mitjançant la col·locació, en substitució d'equip existent, de bomba de calor reversible, aigua-aigua, geotèrmica, alimentació monofàsica a 230 V, potència calorífica nominal 6,95 kW (temperatura d'entrada de l'aigua al condensador 30°C, temperatura de sortida de l'aigua del condensador 35°C, temperatura d'entrada de l'aigua a l'evaporador 10°C, temperatura de sortida de l'aigua de l'evaporador 7°C) (COP 4,6), potència frigorífica nominal 5 kW (temperatura d'entrada de l'aigua a l'evaporador 12°C, temperatura de sortida de l'aigua de l'evaporador 7°C, temperatura d'entrada de l'aigua al condensador 30°C, temperatura de sortida de l'aigua del condensador 35°C) (EER 3,16), potència sonora 31,15 dBA, dimensions 1230x650x695 mm, pes 133 kg, per a gas R-410A, amb carrosseria de xapa d'acer galvanitzat amb aïllament acústic i panell frontal de plàstic ABS, compressor de tipus scroll, vàlvula de seguretat tarada a 3 bar, purgador automàtic d'aire, suports antivibratoris, bescanviadors de plaques soldades d'acer inoxidable AISI 316, mòdul hidràulic per a cada circuit, format per bomba de circulació de tres velocitats, pressòstat diferencial de cabal i vas d'expansió, mòdul de control per microprocessador, pantalla de control en el panell frontal i sondes de gel, de temperatura d'aigua i de temperatura exterior. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bcg010a | U | Bomba de calor reversible, aigua-aigua, geotèrmica, alimentació monofàsica a 230 V, potència calorífica nominal 6,95 kW (temperatura d'entrada de l'aigua al condensador 30°C, temperatura de sortida de l'aigua del condensador 35°C, temperatura d'entrada de l'aigua a l'evaporador 10°C, temperatura de sortida de l'aigua de l'evaporador 7°C) (COP 4,6), potència frigorífica nominal 5 kW (temperatura d'entrada de l'aigua a l'evaporador 12°C, temperatura de sortida de l'aigua de l'evaporador 7°C, temperatura d'entrada de l'aigua al condensador 30°C, temperatura de sortida de l'aigua del condensador 35°C) (EER 3,16), potència sonora 31,15 dBA, dimensions 1230x650x695 mm, pes 133 kg, per a gas R-410A, amb carrosseria de xapa d'acer galvanitzat amb aïllament acústic i panell frontal de plàstic ABS, compressor de tipus scroll, vàlvula de seguretat tarada a 3 bar, purgador automàtic d'aire, suports antivibratoris, bescanviadors de plaques soldades d'acer inoxidable AISI 316, mòdul hidràulic per a cada circuit, format per bomba de circulació de tres velocitats, pressòstat diferencial de cabal i vas d'expansió, mòdul de control per microprocessador, pantalla de control en el panell frontal i sondes de gel, de temperatura d'aigua i de temperatura exterior. (material) | 1.000 | 2625.00 | 2625.00 |
| mt42www050 | U | Termòmetre bimetàl·lic, diàmetre d'esfera de 100 mm, amb presa vertical, amb beina de 1/2", escala de temperatura de 0 a 120°C. (material) | 2.000 | 54.70 | 109.40 |
| mt37www050c | U | Maneguet antivibració, de goma, amb rosca de 1", per a una pressió màxima de treball de 10 bar. (material) | 4.000 | 24.69 | 98.76 |
| mt37sve010d | U | Vàlvula d'esfera de llautó niquelat per roscar de 1". (material) | 4.000 | 12.15 | 48.60 |
| mo005 | h | Oficial 1ª instal·lador de climatització. (mà d'obra) | 8.617 | 29.34 | 252.82 |
| mo104 | h | Ajudant instal·lador de climatització. (mà d'obra) | 8.617 | 25.25 | 217.58 |
| % | % | Costos directes complementaris | 2 % | 3352.16 | 67.04 |
|  |  | Costos directes |  |  | 3419.20 |
