# Rehabilitació energètica de façana mitjançant insuflació

- Propietat de l'arxiu: CYPE INGENIEROS, S.A.
- Format: FIEBDC-3/2002
- Divisa: EUR
- Costos indirectes: 3.00 %
- IVA: 21.00 %

## Z Rehabilitació energètica

### ZF Tancaments verticals: addició d'aïllament tèrmic

#### ZFE Sistemes d'insuflació d'aïllament en cambra des de l'exterior

**ZFE030** m² Rehabilitació energètica de façana mitjançant insuflació, des de l'exterior, d'aïllament termoacústic de nòduls de llana de roca, Rockwool 001 "ROCKWOOL", amb densitat 70 kg/m³ i conductivitat tèrmica 0,042 W/(mK), a l'interior de la cambra d'aire del tancament, de 170 mm de gruix mitjà; tapat dels forats executats en el parament.
Rehabilitació energètica de façana de doble fulla de fàbrica, reomplint l'interior de la cambra d'aire de 170 mm de gruix mitjà, mitjançant insuflació, des de l'exterior, d'aïllament termoacústic de nòduls de llana de roca, Rockwool 001 "ROCKWOOL", amb densitat 70 kg/m³ i conductivitat tèrmica 0,042 W/(mK); tapat dels forats executats en el parament, mitjançant morter de ciment. Inclús p/p d'inspecció endoscòpica de la cambra d'aire, replanteig de forats, realització de forats, maquinària per a insuflació, protecció d'elements contigus i neteja final. Totalment acabat.
Inclou: Inspecció endoscòpica de la cambra d'aire. Replanteig dels forats. Realització de trepants en el parament. Protecció dels elements de l'entorn que puguin veure's afectats durant els treballs d'insuflació. Insuflació de l'aïllament. Tapat dels trepants. Neteja final.
Criteri d'amidament de projecte: Superfície mesurada segons documentació gràfica de Projecte.
Criteri de mesura d'obra: Es mesurarà la superfície realment executada segons especificacions de Projecte.

| Codi | Ut | Descripció | Rendiment | Preu | Import |
|---|---|---|---|---|---|
| mt16lrw011l | kg | Nòduls de llana de roca, Rockwool 001 "ROCKWOOL", densitat 70 kg/m³, calor específic 840 J/kgK i factor de resistència a la difusió del vapor d'aigua 1,3. (material) | 11.900 | 2.06 | 24.51 |
| mt09moe080a | kg | Morter de ciment, color gris, compost de ciment, àrids seleccionats i additius, tipus GP CSIII W2 segons UNE-EN 998-1. (material) | 0.600 | 0.21 | 0.13 |
| mq08mpa010 | h | Maquinària per a insuflació d'aïllament en cambres d'aire. (maquinària) | 0.131 | 13.00 | 1.70 |
| op00tal010 |  | Trepant. | 1.000 | 0.00 | 0.00 |
| mo030 | h | Oficial 1ª aplicador de productes aïllants. (mà d'obra) | 0.354 | 23.30 | 8.25 |
| mo068 | h | Ajudant aplicador de productes aïllants. (mà d'obra) | 0.354 | 20.68 | 7.32 |
| % | % | Costos directes complementaris | 2 % | 41.91 | 0.84 |
|  |  | Costos directes |  |  | 42.75 |
