# Sistema ETICS Ecosate® "ISOVER" d'aïllament tèrmic per l'exterior de façana existent

- Propietat de l'arxiu: CYPE INGENIEROS, S.A.
- Format: FIEBDC-3/2002
- Divisa: EUR
- Costos indirectes: 3.00 %
- IVA: 21.00 %

## Z Rehabilitació energètica

### ZF Tancaments verticals: addició d'aïllament tèrmic

#### ZFF Sistemes ETICS d'aïllament exterior de façanes

**ZFF020** m² Sistema ETICS Ecosate® "ISOVER" d'aïllament tèrmic per l'exterior de façana existent.
Rehabilitació energètica de façana, mitjançant aïllament tèrmic per l'exterior, amb el sistema Ecosate "ISOVER", amb ETE 20/0722, compost per: panell rígid de llana de vidre d'alta densitat, no revestit, hidròfob, model Clima 34 "ISOVER", de 60 mm d'espessor, fixat al suport amb morter polimèric Ecosate® Base "ISOVER" i fixacions mecàniques amb tac d'expansió amb clau, Ecosate® H1 Eco "ISOVER"; capa de regularització de morter polimèric Ecosate® Base "ISOVER", armat amb malla de fibra de vidre antiàlcalis, Ecosate® Malla "ISOVER", de 3,5x3,8 mm de llum de malla, de 160 g/m² de massa superficial; capa d'acabat de revestiment Ecosate® Basic L "ISOVER", resistent als rajos ultraviolat, acabat mig, color a escollir, gamma Standard, sobre emprimació, Ecosate® Primer "ISOVER", color a escollir, gamma Standard. Inclús perfils d'arrencada d'alumini, perfils de tancament superior d'alumini, perfils de cantó de PVC amb malla.
Criteri de valoració econòmica: El preu inclou l'execució de les rematades en els trobaments amb paraments, revestiments o altres elements rebuts en la seva superfície, però no inclou la preparació de la superfície suport.
Inclou: Col·locació del perfil d'arrencada. Tall i preparació de l'aïllament. Col·locació de l'aïllament sobre el parament. Col·locació de la resta de perfils. Resolució dels punts singulars. Aplicació del morter base i col·locació de la malla de fibra de vidre en la capa de regularització. Formació de juntes. Aplicació de la capa d'acabat. Segellat de junts.
Criteri d'amidament de projecte: Superfície mesurada segons documentació gràfica de Projecte, deduint els buits de superfície major de 1 m², afegint a canvi la superfície de la part interior del buit, corresponent al desenvolupament de brancals i llindes.
Criteri de mesura d'obra: Es mesurarà la superfície realment executada segons especificacions de Projecte, deduint els buits de superfície major de 1 m², afegint a canvi la superfície de la part interior del buit, corresponent al desenvolupament de brancals i llindes.

| Codi | Ut | Descripció | Rendiment | Preu | Import |
|---|---|---|---|---|---|
| mt28iso220h | m | Perfil d'arrencada Ecosate® "ISOVER" d'alumini, de 60 mm d'amplada, amb goteró, per anivellació i suport dels panells aïllants dels sistemes d'aïllament tèrmic per l'exterior sobre la línia de sòcol. (material) | 0.600 | 1.14 | 0.68 |
| mt28iso230h | m | Perfil de tancament superior, Ecosate® "ISOVER", d'alumini, de 60 mm d'amplada, per a coronació dels panells aïllants dels sistemes d'aïllament tèrmic per l'exterior. (material) | 0.170 | 9.90 | 1.68 |
| mt28iso010a | kg | Morter polimèric Ecosate® Base "ISOVER", per adherir els panells aïllants, previ pastat amb aigua. (material) | 10.000 | 0.79 | 7.90 |
| mt16lvi070t | m² | Panell rígid de llana de vidre d'alta densitat, no revestit, hidròfob, model Clima 34 "ISOVER", de 60 mm d'espessor, segons UNE-EN 13162, resistència tèrmica 1,75 m²K/W, conductivitat tèrmica 0,034 W/(mK), Euroclasse A2-s1, d0 de reacció al foc segons UNE-EN 13501-1, capacitat d'absorció d'aigua a curt termini <=1 kg/m² i factor de resistència a la difusió del vapor d'aigua 1, amb codi de designació MW-EN 13162-T5-WS-MU1-CS(10)15-TR7,5, d'aplicació com aïllant tèrmic i acústic en sistemes compostos d'aïllament per l'exterior de façanes. (material) | 1.050 | 14.70 | 15.44 |
| mt28iso090a | U | Tac d'expansió, Ecosate® H1 Eco 95 "ISOVER", de 95 mm de longitud, amb cèrcol d'estanquitat i clau per fixació de plaques aïllants. (material) | 8.000 | 0.34 | 2.72 |
| mt28iso240b | m | Perfil de PVC amb malla de fibra de vidre, Ecosate® "ISOVER", per a formació de goterons. (material) | 0.300 | 2.55 | 0.77 |
| mt28iso200b | m | Perfil de cantonada Ecosate® "ISOVER" de PVC amb malla, per a reforç de cantells. (material) | 0.300 | 0.42 | 0.13 |
| mt28iso210h | m | Perfil de tancament lateral, Ecosate® "ISOVER", d'alumini, de 60 mm d'amplada. (material) | 0.300 | 7.90 | 2.37 |
| mt28iso070a | m² | Malla de fibra de vidre antiàlcalis, Ecosate® Malla "ISOVER", de 3,5x3,8 mm de llum de malla, de 160 g/m² de massa superficial, per armar morters. (material) | 1.100 | 1.60 | 1.76 |
| mt28iso030a | kg | Emprimació, Ecosate® Primer "ISOVER", color a escollir, gamma Standard; per a aplicar amb corró, màquina de projectar o raspall. (material) | 0.350 | 6.30 | 2.21 |
| mt28iso050a | kg | Revestiment Ecosate® Basic L "ISOVER", resistent als rajos ultraviolat, acabat mig, color a escollir, gamma Standard, compost per resines acríliques en dispersió aquosa, pigments minerals, fungicides i additius especials; per a aplicar amb llana i fratàs o amb pistola de projectar. (material) | 2.500 | 6.30 | 15.75 |
| mt15bas010a | m | Cordó de polietilè expandit de cel·les tancades, de secció circular de 6 mm de diàmetre, per al replè de fons de junt. (material) | 0.170 | 0.06 | 0.01 |
| mt15bas035a | U | Cartutx de massilla elastòmera tixòtropa, monocomponent, a base de polímers híbrids (MS), de color gris, de 600 ml, d'alta adherència, amb elevades propietats elàstiques, resistència a l'envelliment i als rajos UV, duresa Shore A aproximada de 25 i allargament en trencament > 600%, segons UNE-EN ISO 11600. (material) | 0.020 | 8.24 | 0.16 |
| mo054 | h | Oficial 1ª muntador d'aïllaments. (mà d'obra) | 0.131 | 29.34 | 3.84 |
| mo101 | h | Ajudant muntador d'aïllaments. (mà d'obra) | 0.131 | 25.28 | 3.31 |
| mo039 | h | Oficial 1ª revocador. (mà d'obra) | 0.943 | 28.42 | 26.80 |
| mo079 | h | Ajudant revocador. (mà d'obra) | 0.943 | 25.28 | 23.84 |
| % | % | Costos directes complementaris | 2 % | 109.37 | 2.19 |
|  |  | Costos directes |  |  | 111.56 |
